# Cañería para montante individual de gas

- Propiedad del archivo: CYPE INGENIEROS, S.A.
- Formato: FIEBDC-3/2002
- Ámbito geográfico: Argentina
- Divisa: ARS
- Costes indirectos: 3.00 %
- Gastos generales: 13.00 %
- Beneficio industrial: 6.00 %
- IVA: 21.00 %

## I Instalaciones

### IG Gases combustibles

#### IGM Conducciones

**IGM015** m Cañería para montante individual de gas.
Cañería, para montante individual de gas, colocada superficialmente y fijada al paramento, formada por caño de cobre estirado en frío sin soldadura, diámetro D=10/12 mm y 1 mm de espesor. Incluso material auxiliar para montaje y sujeción a la obra, accesorios y piezas especiales colocados mediante soldadura fuerte por capilaridad.
Incluye: Replanteo y trazado. Colocación de caños. Montaje, conexionado y comprobación de su correcto funcionamiento.
Criterio de cómputo de proyecto: Longitud medida según documentación gráfica de Proyecto.
Criterio de cómputo de obra: Se medirá la longitud realmente ejecutada según especificaciones de Proyecto.

| Código | Ud | Descripción | Rendimiento | Precio | Importe |
|---|---|---|---|---|---|
| mt43tco400a | Ud | Material auxiliar para montaje y sujeción a la obra de las cañerías de cobre estirado en frío sin soldadura, diámetro D=10/12 mm. (material) | 1.000 | 1.29 | 1.29 |
| mt43tco010ad | m | Caño de cobre estirado en frío sin soldadura, diámetro D=10/12 mm y 1 mm de espesor, con el precio incrementado el 15% en concepto de accesorios y piezas especiales. (material) | 1.000 | 29.73 | 29.73 |
| op00ato010 |  | Atornillador. | 1.000 | 0.00 | 0.00 |
| op00mar010 |  | Martillo. | 1.000 | 0.00 | 0.00 |
| op00tal010 |  | Taladro. | 1.000 | 0.00 | 0.00 |
| mo010 | h | Oficial gasista. (mano de obra) | 0.302 | 34893.33 | 10537.79 |
| mo109 | h | Medio oficial gasista. (mano de obra) | 0.302 | 25332.66 | 7650.46 |
| % | % | Herramientas | 2 % | 18219.27 | 364.39 |
|  |  | Costes directos |  |  | 18583.66 |
