# Bajante vista en el exterior del edificio para aguas pluviales

- Propiedad del archivo: CYPE INGENIEROS, S.A.
- Formato: FIEBDC-3/2002
- Ámbito geográfico: Argentina
- Divisa: ARS
- Costes indirectos: 3.00 %
- Gastos generales: 13.00 %
- Beneficio industrial: 6.00 %
- IVA: 21.00 %

## I Instalaciones

### IS Evacuación de aguas

#### ISB Bajantes

**ISB020** m Bajante vista en el exterior del edificio para aguas pluviales.
Bajante circular de PVC con óxido de titanio, de Ø 80 mm, color gris claro, para recogida de aguas, formada por piezas preformadas, con sistema de unión por tomacorriente y pegado mediante adhesivo, colocadas con abrazaderas metálicas, instalada en el exterior del edificio. Incluso líquido limpiador, adhesivo para caños y accesorios de PVC, conexiones, codos y piezas especiales.
Incluye: Replanteo del recorrido de la bajante y de la situación de los elementos de sujeción. Presentación en seco de los caños. Fijación del material auxiliar para montaje y sujeción a la obra. Montaje, conexionado y comprobación de su correcto funcionamiento.
Criterio de cómputo de proyecto: Longitud medida según documentación gráfica de Proyecto.
Criterio de cómputo de obra: Se medirá la longitud realmente ejecutada según especificaciones de Proyecto.

| Código | Ud | Descripción | Rendimiento | Precio | Importe |
|---|---|---|---|---|---|
| mt36cap030ac | m | Bajante circular de PVC con óxido de titanio, de Ø 80 mm, color gris claro, con el precio incrementado el 10% en concepto de conexiones, codos y piezas especiales. (material) | 1.100 | 108.47 | 119.32 |
| mt36cap031a | Ud | Abrazadera para bajante circular de PVC, de Ø 80 mm, color gris claro. (material) | 0.500 | 22.86 | 11.43 |
| mt11var009 | l | Líquido limpiador para pegado mediante adhesivo de caños y accesorios de PVC. (material) | 0.030 | 592.62 | 17.78 |
| mt11var010 | l | Adhesivo para caños y accesorios de PVC. (material) | 0.015 | 755.26 | 11.33 |
| op00ato010 |  | Atornillador. | 1.000 | 0.00 | 0.00 |
| op00mar010 |  | Martillo. | 1.000 | 0.00 | 0.00 |
| op00tal010 |  | Taladro. | 1.000 | 0.00 | 0.00 |
| mo008 | h | Oficial plomero. (mano de obra) | 0.108 | 34893.33 | 3768.48 |
| mo107 | h | Medio oficial plomero. (mano de obra) | 0.108 | 25332.66 | 2735.93 |
| % | % | Herramientas | 2 % | 6664.27 | 133.29 |
|  |  | Costes directos |  |  | 6797.56 |
