# Cañería para ventilación terciaria

- Propiedad del archivo: CYPE INGENIEROS, S.A.
- Formato: FIEBDC-3/2002
- Ámbito geográfico: Argentina
- Divisa: ARS
- Costes indirectos: 3.00 %
- Gastos generales: 13.00 %
- Beneficio industrial: 6.00 %
- IVA: 21.00 %

## I Instalaciones

### IS Evacuación de aguas

#### ISB Bajantes

**ISB042** m Cañería para ventilación terciaria.
Cañería para ventilación terciaria de la red de evacuación de aguas, formada por caño de PVC, de 32 mm de diámetro y 1,2 mm de espesor; unión pegada con adhesivo. Incluso líquido limpiador, adhesivo para caños y accesorios de PVC, material auxiliar para montaje y sujeción a la obra, accesorios y piezas especiales.
Incluye: Replanteo del recorrido de la cañería para ventilación y de la situación de los elementos de sujeción. Presentación en seco de los caños. Fijación del material auxiliar para montaje y sujeción a la obra. Montaje, conexionado y comprobación de su correcto funcionamiento.
Criterio de cómputo de proyecto: Longitud medida según documentación gráfica de Proyecto.
Criterio de cómputo de obra: Se medirá la longitud realmente ejecutada según especificaciones de Proyecto.

| Código | Ud | Descripción | Rendimiento | Precio | Importe |
|---|---|---|---|---|---|
| mt36tvg400a | Ud | Material auxiliar para montaje y sujeción a la obra de las cañerías de PVC, de 32 mm de diámetro. (material) | 0.250 | 2.84 | 0.71 |
| mt36tvg010ah | m | Caño de PVC, de 32 mm de diámetro y 1,2 mm de espesor, con el precio incrementado el 35% en concepto de accesorios y piezas especiales. (material) | 1.050 | 25.53 | 26.81 |
| mt11var009 | l | Líquido limpiador para pegado mediante adhesivo de caños y accesorios de PVC. (material) | 0.018 | 592.62 | 10.67 |
| mt11var010 | l | Adhesivo para caños y accesorios de PVC. (material) | 0.009 | 755.26 | 6.80 |
| op00ato010 |  | Atornillador. | 1.000 | 0.00 | 0.00 |
| op00mar010 |  | Martillo. | 1.000 | 0.00 | 0.00 |
| op00tal010 |  | Taladro. | 1.000 | 0.00 | 0.00 |
| mo008 | h | Oficial plomero. (mano de obra) | 0.086 | 34893.33 | 3000.83 |
| mo107 | h | Medio oficial plomero. (mano de obra) | 0.043 | 25332.66 | 1089.30 |
| % | % | Herramientas | 2 % | 4135.12 | 82.70 |
|  |  | Costes directos |  |  | 4217.82 |
