# Rejilla de intemperie para instalaciones de ventilación, marco frontal y lamas de chapa perfilada de acero galvanizado, de 1800x330 mm

- Propiedad del archivo: CYPE INGENIEROS, S.A.
- Formato: FIEBDC-3/2002
- Ámbito geográfico: Argentina
- Costes indirectos: 3.00 %
- Gastos generales: 13.00 %
- Beneficio industrial: 6.00 %
- IVA: 16.00 %

## I Instalaciones

### IS Red de desagües internos

#### ISG Ventilación mecánica para garajes

**ISG035** Ud Rejilla de intemperie para instalaciones de ventilación, marco frontal y lamas de chapa perfilada de acero galvanizado, de 1800x330 mm.
Incluye: Replanteo. Montaje y fijación de la rejilla en el cerramiento. Conexión al conducto.

| Código | Ud | Descripción | Rendimiento | Precio | Importe |
|---|---|---|---|---|---|
| mt42trx370ah1 | Ud | Rejilla de intemperie para instalaciones de ventilación, marco frontal y lamas de chapa perfilada de acero galvanizado, de 1800x330 mm, tela metálica de acero galvanizado con malla de 20x20 mm. (material) | 1.000 | 417.49 | 417.49 |
| mo009 | h | Oficial colocador. (mano de obra) | 0.222 | 8.01 | 1.78 |
| mo075 | h | Ayudante colocador. (mano de obra) | 0.222 | 5.46 | 1.21 |
| % | % | Costos directos complementarios | 2 % | 420.48 | 8.41 |
|  |  | Costes directos |  |  | 428.89 |
