# Conducto circular de chapa de acero galvanizado de pared simple lisa, de 100 mm de diámetro y 0,6 mm de espesor de chapa, colocado en posición horizontal, para instalación de ventilación

- Propiedad del archivo: CYPE INGENIEROS, S.A.
- Formato: FIEBDC-3/2002
- Ámbito geográfico: Argentina
- Costes indirectos: 3.00 %
- Gastos generales: 13.00 %
- Beneficio industrial: 6.00 %
- IVA: 16.00 %

## I Instalaciones

### IS Red de desagües internos

#### ISV Conductos de admisión y extracción para ventilación

**ISV020** m Conducto circular de chapa de acero galvanizado de pared simple lisa, de 100 mm de diámetro y 0,6 mm de espesor de chapa, colocado en posición horizontal, para instalación de ventilación.
Incluye: Replanteo y trazado del conducto. Presentación de caños, accesorios y piezas especiales. Colocación y fijación de caños, accesorios y piezas especiales. Realización de pruebas de servicio.

| Código | Ud | Descripción | Rendimiento | Precio | Importe |
|---|---|---|---|---|---|
| mt20cvg410a | Ud | Material auxiliar para montaje y sujeción a la obra de los conductos de chapa de acero galvanizado de pared simple lisa, de 100 mm de diámetro. (material) | 1.000 | 0.25 | 0.25 |
| mt20cvg010ad | m | Caño de chapa de acero galvanizado de pared simple lisa, autoconectable macho-hembra, de 100 mm de diámetro y 0,6 mm de espesor de chapa, suministrado en tramos de 1 m, con el precio incrementado el 15% en concepto de accesorios y piezas especiales. (material) | 1.000 | 5.75 | 5.75 |
| op00ato010 |  | Atornillador. | 1.000 | 0.00 | 0.00 |
| op00mar010 |  | Martillo. | 1.000 | 0.00 | 0.00 |
| op00tal010 |  | Taladro. | 1.000 | 0.00 | 0.00 |
| mo011 | h | Oficial colocador de conductos de chapa metálica. (mano de obra) | 0.134 | 8.01 | 1.07 |
| mo079 | h | Ayudante colocador de conductos de chapa metálica. (mano de obra) | 0.067 | 5.46 | 0.37 |
| % | % | Costos directos complementarios | 2 % | 7.44 | 0.15 |
|  |  | Costes directos |  |  | 7.59 |
