# Caja de admisión

- Propiedad del archivo: CYPE INGENIEROS, S.A.
- Formato: FIEBDC-3/2002
- Ámbito geográfico: Argentina
- Divisa: ARS
- Costes indirectos: 3.00 %
- Gastos generales: 13.00 %
- Beneficio industrial: 6.00 %
- IVA: 21.00 %

## I Instalaciones

### IV Ventilación

#### IVM Ventilación mecánica

**IVM034** Ud Caja de admisión.
Caja de extracción compuesta por ventilador centrífugo, con rodete de álabes hacia delante, motor de tres velocidades para alimentación monofásica a 230 V y 50 Hz de frecuencia, con protección térmica, carcasa exterior de acero galvanizado en caliente, interruptor on/off y presostato, de potencia nominal 207 W, caudal máximo 1900 m³/h, nivel de presión sonora 42 dBA, con boca de entrada lateral para conexión a conducto de extracción de 355 mm de diámetro y boca de salida lateral de 355 mm de diámetro; instalación en el extremo exterior del conducto de admisión (boca de admisión). Incluso accesorios y elementos de fijación.
Incluye: Replanteo. Colocación y fijación. Conexionado y comprobación de su correcto funcionamiento.
Criterio de cómputo de proyecto: Número de unidades previstas, según documentación gráfica de Proyecto.
Criterio de cómputo de obra: Se medirá el número de unidades realmente ejecutadas según especificaciones de Proyecto.

| Código | Ud | Descripción | Rendimiento | Precio | Importe |
|---|---|---|---|---|---|
| mt42svs300aj | Ud | Caja de extracción compuesta por ventilador centrífugo, con rodete de álabes hacia delante, motor de tres velocidades para alimentación monofásica a 230 V y 50 Hz de frecuencia, con protección térmica, carcasa exterior de acero galvanizado en caliente, interruptor on/off y presostato, de potencia nominal 207 W, caudal máximo 1900 m³/h, nivel de presión sonora 42 dBA, con boca de entrada lateral para conexión a conducto de extracción de 355 mm de diámetro y boca de salida lateral de 355 mm de diámetro. (material) | 1.000 | 1996480.19 | 1996480.19 |
| mt42svs910g | Ud | Accesorios y elementos de fijación de caja de extracción. (material) | 1.000 | 90648.86 | 90648.86 |
| mo011 | h | Oficial montador. (mano de obra) | 0.216 | 33423.53 | 7219.48 |
| mo080 | h | Medio oficial montador. (mano de obra) | 0.216 | 24314.72 | 5251.98 |
| % | % | Herramientas | 2 % | 2099600.51 | 41992.01 |
|  |  | Costes directos |  |  | 2141592.52 |
