# Mosquitera

- Propiedad del archivo: CYPE INGENIEROS, S.A.
- Formato: FIEBDC-3/2002
- Ámbito geográfico: Argentina
- Divisa: ARS
- Costes indirectos: 3.00 %
- Gastos generales: 13.00 %
- Beneficio industrial: 6.00 %
- IVA: 21.00 %

## L Carpintería, placares, herrería, vidrios y protecciones solares

### LC Carpintería

#### LCO Mosquiteras

**LCO010** Ud Mosquitera.
Mosquitera fija de 500 mm de ancho y 800 mm de altura, formada por marco de perfiles de aluminio lacado, tela de hilos de poliéster, accesorios y complementos, colocada con fijaciones mecánicas en la cara exterior de la carpintería. Incluso sellado perimetral de juntas por medio de un cordón de silicona neutra.
Incluye: Replanteo. Anclaje al paramento de los elementos de fijación. Montaje de la mosquitera y de los accesorios. Sellado de juntas perimetrales.
Criterio de cómputo de proyecto: Número de unidades previstas, según documentación gráfica de Proyecto.
Criterio de cómputo de obra: Se medirá el número de unidades realmente ejecutadas según especificaciones de Proyecto.

| Código | Ud | Descripción | Rendimiento | Precio | Importe |
|---|---|---|---|---|---|
| mt25mos010a | m² | Mosquitera fija formada por marco de perfiles de aluminio lacado, tela de hilos de poliéster, accesorios y complementos. (material) | 0.400 | 674.57 | 269.83 |
| mt15sja100 | Ud | Cartucho de masilla de silicona neutra. (material) | 0.130 | 3737.24 | 485.84 |
| mo011 | h | Oficial montador. (mano de obra) | 0.173 | 34893.33 | 6036.55 |
| % | % | Herramientas | 2 % | 6792.22 | 135.84 |
|  |  | Costes directos |  |  | 6928.06 |
