# Piezas especiales para techo inclinado de chapa perfilada de acero

- Propiedad del archivo: CYPE INGENIEROS, S.A.
- Formato: FIEBDC-3/2002
- Ámbito geográfico: Argentina
- Divisa: ARS
- Costes indirectos: 3.00 %
- Gastos generales: 13.00 %
- Beneficio industrial: 6.00 %
- IVA: 21.00 %

## Q Techos

### QU Componentes de techos inclinados

#### QUM De chapas de acero y paneles sándwich

**QUM012** Ud Piezas especiales para techo inclinado de chapa perfilada de acero.
Placa translúcida trapezoidal de policarbonato, con película protectora frente a los rayos UV, de 6000 mm de longitud, 1110 mm de ancho y 1 mm de espesor, con una transmisión de luminosidad del 88%, para techo inclinado, con una pendiente mayor del 10%. Incluso accesorios de fijación a las chapas.
Incluye: Replanteo y colocación de las piezas especiales sobre las chapas. Fijación de las piezas a las chapas.
Criterio de cómputo de proyecto: Número de unidades previstas, según documentación gráfica de Proyecto.
Criterio de cómputo de obra: Se medirá el número de unidades realmente ejecutadas según especificaciones de Proyecto.

| Código | Ud | Descripción | Rendimiento | Precio | Importe |
|---|---|---|---|---|---|
| mt13lpo150d | Ud | Placa translúcida trapezoidal de policarbonato, con película protectora frente a los rayos UV, de 6000 mm de longitud, 1110 mm de ancho y 1 mm de espesor, con una transmisión de luminosidad del 88% y accesorios de fijación. (material) | 1.000 | 1377.68 | 1377.68 |
| mo051 | h | Oficial montador de cerramientos industriales. (mano de obra) | 0.411 | 1709.07 | 702.43 |
| mo098 | h | Medio oficial montador de cerramientos industriales. (mano de obra) | 0.411 | 1243.55 | 511.10 |
| % | % | Herramientas | 2 % | 2591.21 | 51.82 |
|  |  | Costes directos |  |  | 2643.03 |
