# Cobertura de placas de poliéster

- Propiedad del archivo: CYPE INGENIEROS, S.A.
- Formato: FIEBDC-3/2002
- Ámbito geográfico: Argentina
- Divisa: ARS
- Costes indirectos: 3.00 %
- Gastos generales: 13.00 %
- Beneficio industrial: 6.00 %
- IVA: 21.00 %

## Q Techos

### QU Componentes de techos inclinados y curvas

#### QUO De placas de poliéster

**QUO010** m² Cobertura de placas de poliéster.
Cobertura de placas translúcidas de poliéster, de perfil mini onda, de 10 mm de espesor, con una transmisión de luminosidad del 85%, colocadas con un superposición de la placa superior de 130 mm y un superposición lateral de dos ondas y fijadas mecánicamente sobre entramado ligero metálico o de madera, en techo inclinado, con una pendiente mayor del 10%. Incluso accesorios de fijación de las placas.
Criterio de valoración económica: El precio no incluye la superficie soporte.
Incluye: Replanteo de las placas por faldón. Colocación de las piezas para apoyo de las placas. Corte, preparación y colocación de las placas. Fijación mecánica de las placas.
Criterio de cómputo de proyecto: Superficie medida en verdadera magnitud, según documentación gráfica de Proyecto.
Criterio de cómputo de obra: Se medirá, en verdadera magnitud, la superficie realmente ejecutada según especificaciones de Proyecto.

| Código | Ud | Descripción | Rendimiento | Precio | Importe |
|---|---|---|---|---|---|
| mt13lpo100ap | m² | Placa translúcida de poliéster, de perfil mini onda, de 10 mm de espesor, con una transmisión de luminosidad del 85%. (material) | 1.100 | 170.92 | 188.01 |
| mt13lpo140a | Ud | Kit de accesorios de fijación, para placas de poliéster, en techos inclinados, formado por piezas de polipropileno para apoyo de placa de perfil mini onda, con el mismo perfil de la onda, piezas de acero inoxidable con arandela de EPDM para colocar sobre la parte superior de la placa y asegurar la estanqueidad de la fijación y tornillos autorroscantes. (material) | 0.250 | 484.58 | 121.15 |
| op00ciz010 |  | Cizalla. | 1.000 | 0.00 | 0.00 |
| op00roe010 |  | Roedora. | 1.000 | 0.00 | 0.00 |
| mo051 | h | Oficial montador de cerramientos industriales. (mano de obra) | 0.097 | 34893.33 | 3384.65 |
| mo098 | h | Medio oficial montador de cerramientos industriales. (mano de obra) | 0.097 | 25378.93 | 2461.76 |
| % | % | Herramientas | 2 % | 6155.57 | 123.11 |
|  |  | Costes directos |  |  | 6278.68 |
