# Revestimiento decorativo en fachadas y paramentos interiores

- Propiedad del archivo: CYPE INGENIEROS, S.A.
- Formato: FIEBDC-3/2002
- Ámbito geográfico: Argentina
- Divisa: ARS
- Costes indirectos: 3.00 %
- Gastos generales: 13.00 %
- Beneficio industrial: 6.00 %
- IVA: 21.00 %

## R Revestimientos

### RB Morteros industriales para revoque y revoque fino

#### RBC Capas decorativas de acabado

**RBC040** m² Revestimiento decorativo en fachadas y paramentos interiores, con mortero industrial para revoque fino en capa fina, tipo resistencia a compresión mayor o igual a 6 N/mm², de 5 mm de espesor, color blanco, acabado liso, a base de cemento TX, fotocatalítico, descontaminante y autolimpiable, i.active "FYM ITALCEMENTI GROUP", para la realización de la capa de acabado en revestimientos continuos bicapa.
Formación en fachadas y paramentos interiores, de capa de acabado para revestimientos continuos bicapa, con mortero industrial para revoque fino en capa fina, tipo resistencia a compresión mayor o igual a 6 N/mm², de 5 mm de espesor, color blanco, acabado liso, compuesto de cemento TX, fotocatalítico, descontaminante y autolimpiable, i.active "FYM ITALCEMENTI GROUP", polvo de mármol y aditivos orgánicos e inorgánicos. Aplicado manual o mecánicamente sobre una capa base de mortero industrial (no incluida en este precio), y una vez iniciado el endurecimiento fratasar el material con un fratás de madera o plástico. Incluso parte proporcional de preparación de la superficie soporte, formación de juntas, rincones, aristas, remates en los encuentros con paramentos, revestimientos u otros elementos recibidos en su superficie, curado del mortero, y protección de la carpintería con cinta adhesiva de pintor.
Incluye: Preparación de la superficie soporte. Despiece de paños de trabajo. Preparación del mortero. Realización de juntas y puntos singulares. Aplicación y acabado superficial. Curado del mortero.
Criterio de cómputo de proyecto: Superficie medida según documentación gráfica de Proyecto, deduciendo los huecos de superficie mayor de 3 m², añadiendo a cambio la superficie de la parte interior del hueco, correspondiente al desarrollo de jambas y dinteles.
Criterio de cómputo de obra: Se medirá la superficie realmente ejecutada según especificaciones de Proyecto, deduciendo los huecos de superficie mayor de 3 m², añadiendo a cambio la superficie de la parte interior del hueco, correspondiente al desarrollo de jambas y dinteles.

| Código | Ud | Descripción | Rendimiento | Precio | Importe |
|---|---|---|---|---|---|
| mt28mit050a | kg | Mortero industrial para revoque fino en capa fina, tipo resistencia a compresión mayor o igual a 6 N/mm², de 5 mm de espesor, color blanco, acabado liso, compuesto de cemento TX, fotocatalítico, descontaminante y autolimpiable, i.active "FYM ITALCEMENTI GROUP", polvo de mármol y aditivos orgánicos e inorgánicos. (material) | 9.000 | 5.21 | 46.89 |
| mt27wav020a | m | Cinta adhesiva de pintor. (material) | 1.000 | 0.99 | 0.99 |
| op00tal020 |  | Taladro con batidora. | 1.000 | 0.00 | 0.00 |
| mo039 | h | Oficial albañil especializado en trabajos de mampostería especializado en trabajos de revoque. (mano de obra) | 0.325 | 169.73 | 55.16 |
| mo111 | h | Ayudante de albañil especializado en trabajos de mampostería especializado en trabajos de revoque. (mano de obra) | 0.325 | 125.19 | 40.69 |
| % | % | Herramientas | 4 % | 143.73 | 5.75 |
|  |  | Costes directos |  |  | 149.48 |
