# Revestimiento térmico y acústico con mortero ligero de cal y perlita, sobre paramento interior

- Propiedad del archivo: CYPE INGENIEROS, S.A.
- Formato: FIEBDC-3/2002
- Ámbito geográfico: Argentina
- Divisa: ARS
- Costes indirectos: 3.00 %
- Gastos generales: 13.00 %
- Beneficio industrial: 6.00 %
- IVA: 21.00 %

## R Revestimientos

### RK Pinturas, morteros y revestimientos para aislamiento térmico y acústico

#### RKT Morteros de cal y perlita

**RKT010** m² Revestimiento térmico y acústico con mortero ligero de cal y perlita, sobre paramento interior.
Revestimiento térmico y acústico continuo, de 20 mm de espesor, a buena vista, de mortero ligero de cal y perlita, aplicado mecánicamente, y acabado final con una capa de revoque fino de yeso de aplicación en capa fina C6, sobre paramento interior vertical, de hasta 3 m de altura. Incluso guardavivos de plástico y metal con perforaciones para la formación de aristas.
Criterio de valoración económica: El precio incluye la resolución de puntos singulares.
Incluye: Preparación del soporte que se va a revestir. Realización de fajas para reglado. Colocación de guardavivos en las esquinas y salientes. Preparación del mortero en la máquina mezcladora. Proyección mecánica del mortero. Aplicación de regla de aluminio. Paso de cuchilla de acero. Aplicación del revoque fino.
Criterio de cómputo de proyecto: Superficie medida desde el piso hasta el techo, según documentación gráfica de Proyecto, sin deducir huecos menores de 4 m² y deduciendo, en los huecos de superficie mayor de 4 m², el exceso sobre 4 m². No han sido objeto de descuento los paramentos verticales que tienen placares empotrados, sea cual fuere su dimensión.
Criterio de cómputo de obra: Se medirá, a cinta corrida, la superficie realmente ejecutada según especificaciones de Proyecto, considerando como altura la distancia entre el piso y el techo, sin deducir huecos menores de 4 m² y deduciendo, en los huecos de superficie mayor de 4 m², el exceso sobre 4 m². Los paramentos que tengan placares empotrados no serán objeto de descuento sea cual fuere su dimensión.

| Código | Ud | Descripción | Rendimiento | Precio | Importe |
|---|---|---|---|---|---|
| mt28mdb010d | l | Mortero ligero de cal y perlita, para aplicar mediante proyección mecánica. (material) | 11.240 | 9.57 | 107.57 |
| mt09pye010a | m³ | Pasta de yeso para aplicación en capa fina C6. (material) | 0.003 | 2178.05 | 6.53 |
| mt28vye010 | m | Guardavivos de plástico y metal, estable a la acción de los sulfatos. (material) | 0.215 | 4.17 | 0.90 |
| mq06pym010 | h | Mezcladora-bombeadora para morteros y yesos proyectados, de 3 m³/h. (maquinaria) | 0.280 | 2187.69 | 612.55 |
| op00tal020 |  | Taladro con batidora. | 1.000 | 0.00 | 0.00 |
| mo033 | h | Oficial yesero. (mano de obra) | 0.126 | 11912.66 | 1501.00 |
| mo071 | h | Medio oficial yesero. (mano de obra) | 0.068 | 8905.02 | 605.54 |
| % | % | Herramientas | 2 % | 2834.09 | 56.68 |
|  |  | Costes directos |  |  | 2890.77 |
