# Barniz sintético para pisos de madera

- Propiedad del archivo: CYPE INGENIEROS, S.A.
- Formato: FIEBDC-3/2002
- Ámbito geográfico: Argentina
- Divisa: ARS
- Costes indirectos: 3.00 %
- Gastos generales: 13.00 %
- Beneficio industrial: 6.00 %
- IVA: 21.00 %

## R Revestimientos

### RM Pinturas y tratamientos sobre soporte de madera

#### RMB Barnices

**RMB020** m² Barniz sintético para pisos de madera.
Aplicación manual de dos manos de barniz sintético de dos componentes, acabado brillante, inodoro, incoloro, aplicado con brocha, rodillo o pistola, sin diluir, (rendimiento: 0,166 l/m² cada mano); (), sobre superficie de pisos de madera, en interiores.
Criterio de valoración económica: El precio incluye la protección de los elementos del entorno que puedan verse afectados durante los trabajos, pero no incluye la preparación del soporte.
Incluye: Aplicación de una mano de fondo y una mano de acabado.
Criterio de cómputo de proyecto: Superficie medida según documentación gráfica de Proyecto.
Criterio de cómputo de obra: Se medirá la superficie realmente ejecutada según especificaciones de Proyecto.

| Código | Ud | Descripción | Rendimiento | Precio | Importe |
|---|---|---|---|---|---|
| mt27bsj070b | l | Barniz sintético de dos componentes para interior, incoloro, acabado brillante, a base de resinas de poliuretano, con resistencia al deslizamiento baja, para aplicar con brocha, rodillo o pistola. (material) | 0.332 | 156.55 | 51.97 |
| op00tal020 |  | Taladro con batidora. | 1.000 | 0.00 | 0.00 |
| mo038 | h | Oficial pintor. (mano de obra) | 0.216 | 33952.66 | 7333.77 |
| mo076 | h | Medio oficial pintor. (mano de obra) | 0.054 | 25378.93 | 1370.46 |
| % | % | Herramientas | 2 % | 8756.20 | 175.12 |
|  |  | Costes directos |  |  | 8931.32 |
