# Base de hormigón con cascotes

- Propiedad del archivo: CYPE INGENIEROS, S.A.
- Formato: FIEBDC-3/2002
- Ámbito geográfico: Argentina
- Divisa: ARS
- Costes indirectos: 3.00 %
- Gastos generales: 13.00 %
- Beneficio industrial: 6.00 %
- IVA: 21.00 %

## R Revestimientos

### RS Pisos

#### RSB Contrapisos y grandes recrecidos

**RSB016** m² Base de hormigón con cascotes.
Contrapiso, de 8 cm de espesor, de hormigón, confeccionado en obra con cascotes de 12 a 20 mm de diámetro.
Incluye: Replanteo y marcado de niveles. Puesta en obra del hormigón.
Criterio de cómputo de proyecto: Superficie medida según documentación gráfica de Proyecto.
Criterio de cómputo de obra: Se medirá la superficie realmente ejecutada según especificaciones de Proyecto, sin deducir la superficie ocupada por las columnas situados dentro de su perímetro.

| Código | Ud | Descripción | Rendimiento | Precio | Importe |
|---|---|---|---|---|---|
| mt08aaa010a | m³ | Agua. (material) | 0.020 | 25.22 | 0.50 |
| mt01arg000g | m³ | Arena cribada. (material) | 0.071 | 837.73 | 59.48 |
| mt08cem000g | kg | Cemento gris en sacos. (material) | 22.000 | 4.84 | 106.48 |
| mt08var110 | m³ | Cascotes de 12 a 20 mm de diámetro. (material) | 0.067 | 512.75 | 34.35 |
| mo020 | h | Oficial albañil especializado en trabajos de mampostería. (mano de obra) | 0.178 | 33952.66 | 6043.57 |
| mo112 | h | Ayudante general de construcción. (mano de obra) | 0.178 | 24857.97 | 4424.72 |
| % | % | Herramientas | 2 % | 10669.10 | 213.38 |
|  |  | Costes directos |  |  | 10882.48 |
