# Revestimientos

- Propiedad del archivo: CYPE INGENIEROS, S.A.
- Formato: FIEBDC-3/2002
- Ámbito geográfico: Argentina
- Costes indirectos: 3.00 %
- Gastos generales: 13.00 %
- Beneficio industrial: 6.00 %
- IVA: 21.00 %

## R Revestimientos

### RS Pisos

#### RSG De baldosas cerámicas

**RSG091** m Zócalo cerámico de barro cocido, 8x20 cm, para interiores, recibido y rejuntado con mortero de cemento 1:4.
Suministro y colocación de zócalo cerámico de barro cocido, 8x20 cm, para interiores, asentado con mortero de cemento 1:4. Incluso rejuntado con mortero de cemento 1:4 y limpieza.
Incluye: Replanteo de las piezas. Corte de las piezas y formación de encajes en esquinas y rincones. Colocación del zócalo. Rejuntado. Limpieza del zócalo.
Criterio de cómputo de proyecto: Longitud medida según documentación gráfica de Proyecto, sin incluir huecos de puertas. No se ha incrementado el cómputo por roturas y recortes, ya que en la descomposición se ha considerado un 5% más de piezas.
Criterio de cómputo de obra: Se medirá la longitud realmente ejecutada según especificaciones de Proyecto.

| Código | Ud | Descripción | Rendimiento | Precio | Importe |
|---|---|---|---|---|---|
| mt09mor010e | m³ | Mortero de cemento CEM II/B-P 32,5 N tipo M-10, confeccionado en obra con 380 kg/m³ de cemento y una proporción en volumen 1/4. (material) | 0.015 | 41.69 | 0.63 |
| mt18rco020j | m | Zócalo cerámico de barro cocido, 8x20 cm. (material) | 1.050 | 1.84 | 1.93 |
| op00sie030 |  | Sierra de disco de diamante, para mesa de trabajo, de corte húmedo. | 1.000 | 0.00 | 0.00 |
| mo023 | h | Oficial colocador de pisos. (mano de obra) | 0.209 | 2.95 | 0.62 |
| % | % | Herramientas | 2 % | 3.18 | 0.06 |
|  |  | Costes directos |  |  | 3.24 |

| Código | Ud | Descripción | Precio |
|---|---|---|---|
| mo031 | h | Oficial aplicador de mortero autonivelante. (mano de obra) | 2.95 |
| mo069 | h | Medio oficial aplicador de mortero autonivelante. (mano de obra) | 2.17 |
