# Piso continuo de hormigón masivo de 10 cm de espesor

- Propiedad del archivo: CYPE INGENIEROS, S.A.
- Formato: FIEBDC-3/2002
- Ámbito geográfico: Argentina
- Costes indirectos: 3.00 %
- Gastos generales: 13.00 %
- Beneficio industrial: 6.00 %
- IVA: 21.00 %

## R Revestimientos

### RS Pisos

#### RSN Continuos de hormigón

**RSN020** m² Piso continuo de hormigón masivo de 10 cm de espesor, realizado con hormigón H-21, condición de exposición no agresiva, tamaño máximo del agregado 19,0 mm, ámbito de consistencia A-3, elaborado y colado desde camión, extendido y vibrado manual; tratado superficialmente con mortero de rodadura, color Gris Natural, con agregados de cuarzo, pigmentos y aditivos, rendimiento 3 kg/m², con acabado fratasado mecánico.
Formación de piso continuo de hormigón masivo de 10 cm de espesor, realizado con hormigón H-21, condición de exposición no agresiva, tamaño máximo del agregado 19,0 mm, ámbito de consistencia A-3, elaborado y colado desde camión; tratado superficialmente con mortero de rodadura, color Gris Natural, compuesto de cemento, agregados seleccionados de cuarzo, pigmentos orgánicos y aditivos, con un rendimiento aproximado de 3 kg/m², espolvoreado manualmente sobre el hormigón aún fresco. Incluso parte proporcional de limpieza de la superficie soporte, extendido y vibrado del hormigón mediante regla vibrante, emboquillado o conexión de los elementos exteriores (marcos de cámaras de inspección, sumideros, rejillas de piso, etc.) de las redes de instalaciones ejecutadas bajo el piso, fratasado mecánico de toda la superficie hasta conseguir que el mortero quede totalmente integrado en el hormigón y limpieza final de la superficie acabada. Sin incluir la preparación de la capa base existente, juntas de construcción, de retracción, de dilatación ni juntas perimetrales.
Incluye: Limpieza de la superficie soporte. Replanteo de las juntas y paños de trabajo. Tendido de niveles mediante toques, fajas de hormigón para reglado. Riego de la superficie base. Colado y compactación del hormigón. Aplicación manual del mortero, asegurándose de la total cubrición del hormigón fresco. Fratasado mecánico de la superficie.
Criterio de cómputo de proyecto: Superficie medida en proyección horizontal, según documentación gráfica de Proyecto.
Criterio de cómputo de obra: Se medirá, en proyección horizontal, la superficie realmente ejecutada según especificaciones de Proyecto.
Criterio de valoración económica: Implementar!!!!

| Código | Ud | Descripción | Rendimiento | Precio | Importe |
|---|---|---|---|---|---|
| mt10hmf081alb | m³ | Hormigón masivo H-21, condición de exposición no agresiva, tamaño máximo del agregado 19 mm, ámbito de consistencia A-3, elaborado, según CIRSOC 201 1982. (material) | 0.105 | 77.33 | 8.12 |
| mt09bnc010a | kg | Mortero de rodadura, color Gris Natural, compuesto de cemento, agregados seleccionados de cuarzo, pigmentos orgánicos y aditivos, con una densidad aparente de 1330 kg/m³, una resistencia a la compresión de 75000 kN/m² y una resistencia a la abrasión según el método Böhme de 10,9 cm³ / 50 cm². (material) | 3.000 | 0.15 | 0.45 |
| mq04dua020b | h | Dumper de descarga frontal de 2 t de carga útil. (maquinaria) | 0.019 | 3.71 | 0.07 |
| mq06vib020 | h | Regla vibrante de 3 m. (maquinaria) | 0.016 | 1.87 | 0.03 |
| mq06fra010 | h | Fratasadora mecánica de hormigón. (maquinaria) | 0.557 | 2.03 | 1.13 |
| au00auh020 |  | Canaleta para colado del hormigón. | 1.000 | 0.00 | 0.00 |
| mo020 | h | Oficial albañil especializado en trabajos de mampostería. (mano de obra) | 0.274 | 2.95 | 0.81 |
| mo113 | h | Ayudante de albañil especializado en trabajos de mampostería. (mano de obra) | 0.404 | 2.09 | 0.84 |
| % | % | Herramientas | 2 % | 11.45 | 0.23 |
|  |  | Costes directos |  |  | 11.68 |
