# Piso interior de mosaico hidráulico. Colocación en capa fina

- Propiedad del archivo: CYPE INGENIEROS, S.A.
- Formato: FIEBDC-3/2002
- Ámbito geográfico: Argentina
- Divisa: ARS
- Costes indirectos: 3.00 %
- Gastos generales: 13.00 %
- Beneficio industrial: 6.00 %
- IVA: 21.00 %

## R Revestimientos

### RS Pisos

#### RSU De baldosas hidráulicas

**RSU010** m² Piso interior de mosaico hidráulico. Colocación en capa fina.
Piso interior de mosaico hidráulico, con piezas de 10x10 cm, cuadradas, monocolor, gama básica; con resistencia al deslizamiento media. COLOCACIÓN: en capa fina y mediante doble encolado con adhesivo cementoso de fraguado normal, C1 sin ninguna característica adicional, gris. TRATAMIENTO SUPERFICIAL: con producto impermeabilizante para el sellado de poros. REJUNTADO: con mortero de juntas cementoso mejorado, con absorción de agua reducida y resistencia elevada a la abrasión tipo CG 2 W A, color blanco, para juntas de 2 a 15 mm.
Incluye: Replanteo y marcado de niveles. Preparación de las juntas. Extendido de la capa de adhesivo. Embadurnado de la cara inferior de la pieza. Colocación de las piezas. Humectación y limpieza de la superficie. Aplicación del tratamiento superficial. Relleno de juntas de separación entre piezas. Limpieza del exceso de material de rejuntado con un paño húmedo.
Criterio de cómputo de proyecto: Superficie útil, medida según documentación gráfica de Proyecto. No se ha incrementado el cómputo por roturas y recortes, ya que en la descomposición se ha considerado un 5% más de piezas.
Criterio de cómputo de obra: Se medirá la superficie realmente ejecutada según especificaciones de Proyecto.

| Código | Ud | Descripción | Rendimiento | Precio | Importe |
|---|---|---|---|---|---|
| mt18bhi020ia | m² | Mosaico hidráulico, con piezas de 10x10 cm, cuadradas, monocolor, gama básica; con resistencia al deslizamiento media. (material) | 1.050 | 987.90 | 1037.30 |
| mt09mcr021g | kg | Adhesivo cementoso de fraguado normal, C1, color gris. (material) | 6.000 | 5.89 | 35.34 |
| mt18wwa020 | l | Emulsión de resinas para el sellado de poros en pavimentos hidráulicos. (material) | 0.100 | 96.14 | 9.61 |
| mt09mcp020bB | kg | Mortero de juntas cementoso mejorado, con absorción de agua reducida y resistencia elevada a la abrasión, tipo CG2 W A, color blanco, para juntas de 2 a 15 mm, a base de cemento de alta resistencia, agregados seleccionados, aditivos especiales y pigmentos, con efecto antimoho, antiverdín y preventivo de las eflorescencias, hidrorrepelente, especial para rejuntado de todo tipo de piezas cerámicas y piedras naturales en zonas de proliferación de microorganismos. (material) | 0.300 | 28.57 | 8.57 |
| op00sie030 |  | Sierra de disco de diamante, para mesa de trabajo, de corte húmedo. | 1.000 | 0.00 | 0.00 |
| mo023 | h | Oficial colocador de pisos. (mano de obra) | 0.863 | 33952.66 | 29301.15 |
| mo061 | h | Medio oficial colocador de pisos. (mano de obra) | 0.863 | 25378.93 | 21902.02 |
| % | % | Herramientas | 2 % | 52293.99 | 1045.88 |
|  |  | Costes directos |  |  | 53339.87 |
