# Falsa viga continua de placas de yeso

- Propiedad del archivo: CYPE INGENIEROS, S.A.
- Formato: FIEBDC-3/2002
- Ámbito geográfico: Argentina
- Divisa: ARS
- Costes indirectos: 3.00 %
- Gastos generales: 13.00 %
- Beneficio industrial: 6.00 %
- IVA: 21.00 %

## R Revestimientos

### RT Cielorrasos en interiores

#### RTA Continuos, de placas de yeso

**RTA021** m Falsa viga continua de placas de yeso.
Formación de falsa viga continua de 20x20 cm de sección, con dos caras de placas de yeso con nervaduras y acabado liso, sujetas mediante estopada colgante. Incluso alambre de atar de acero galvanizado para fijaciones.
Incluye: Replanteo y trazado en los paramentos. Presentación y corte de las piezas. Humectación de la base de fijación. Extendido de la pasta de agarre. Colocación y rejuntado de las piezas. Repasos de encuentros entre piezas, esquinas y rincones.
Criterio de cómputo de proyecto: Longitud medida según documentación gráfica de Proyecto.
Criterio de cómputo de obra: Se medirá la longitud realmente ejecutada según especificaciones de Proyecto.

| Código | Ud | Descripción | Rendimiento | Precio | Importe |
|---|---|---|---|---|---|
| mt12fpe010b | m² | Placa de yeso con nervaduras, de 100x60 cm y de 8 mm de espesor (20 mm de espesor total, incluyendo las nervaduras), con canto recto y acabado liso, sin revestir, para cielorrasos. (material) | 0.420 | 37.05 | 15.56 |
| mt12fac010 | kg | Fibras vegetales en rollos. (material) | 0.088 | 16.09 | 1.42 |
| mt09pes010 | m³ | Pasta de yeso. (material) | 0.002 | 2268.21 | 4.54 |
| mo035 | h | Oficial colocador de cielorrasos continuos con moldura. (mano de obra) | 0.356 | 11912.66 | 4240.91 |
| mo117 | h | Ayudante colocador de cielorrasos continuos con moldura. (mano de obra) | 0.356 | 8579.62 | 3054.34 |
| % | % | Herramientas | 2 % | 7316.77 | 146.34 |
|  |  | Costes directos |  |  | 7463.11 |
