# Cielorraso continuo de placas de yeso laminado

- Propiedad del archivo: CYPE INGENIEROS, S.A.
- Formato: FIEBDC-3/2002
- Ámbito geográfico: Argentina
- Divisa: ARS
- Costes indirectos: 3.00 %
- Gastos generales: 13.00 %
- Beneficio industrial: 6.00 %
- IVA: 21.00 %

## R Revestimientos

### RT Cielorrasos en interiores

#### RTC Continuos, de placas de yeso laminado

**RTC015** m² Cielorraso continuo de placas de yeso laminado.
Cielorraso continuo suspendido, liso, 12,5+27+27, situado a una altura menor de 4 m, con nivel de calidad del acabado estándar (Q2), constituido por: ESTRUCTURA: estructura metálica de acero galvanizado de fajas para reglado primarias 60/27 mm con una modulación de 1000 mm y suspendidas de la superficie soporte de hormigón con cuelgues combinados cada 900 mm, y fajas para reglado secundarias fijadas perpendicularmente a las fajas para reglado primarias con conectores tipo caballete con una modulación de 500 mm; PLACAS: una capa de placas de yeso laminado A / - 1200 / longitud / 12,5 / con los bordes longitudinales afinados. Incluso banda autoadhesiva desolidarizante, fijaciones para el anclaje de los perfiles, tornillería para la fijación de las placas, pasta de juntas, cinta microperforada de papel y accesorios de montaje.
Incluye: Replanteo de los ejes de la estructura metálica. Colocación de la banda acústica. Nivelación y fijación de los perfiles perimetrales. Señalización de los puntos de anclaje a la losa o elemento soporte. Nivelación y suspensión de los perfiles primarios y secundarios de la estructura. Corte de las placas. Fijación de las placas. Resolución de encuentros y puntos singulares. Tratamiento de juntas.
Criterio de cómputo de proyecto: Superficie medida entre paramentos, según documentación gráfica de Proyecto, sin descontar huecos para instalaciones.
Criterio de cómputo de obra: Se medirá la superficie realmente ejecutada según especificaciones de Proyecto, sin deducir los huecos de superficie menor de 1 m².

| Código | Ud | Descripción | Rendimiento | Precio | Importe |
|---|---|---|---|---|---|
| mt12psg160a | m | Perfil en U, de acero galvanizado, de 30 mm. (material) | 0.400 | 10.28 | 4.11 |
| mt12psg220 | Ud | Fijación compuesta por tarugo y tornillo 5x27. (material) | 2.000 | 0.77 | 1.54 |
| mt12psg210a | Ud | Cuelgue para cielorrasos suspendidos. (material) | 1.200 | 4.31 | 5.17 |
| mt12psg210b | Ud | Seguro para la fijación del cuelgue, en cielorrasos suspendidos. (material) | 1.200 | 0.49 | 0.59 |
| mt12psg210c | Ud | Conexión superior para fijar la varilla al cuelgue, en cielorrasos suspendidos. (material) | 1.200 | 6.65 | 7.98 |
| mt12psg190 | Ud | Varilla de cuelgue. (material) | 1.200 | 4.45 | 5.34 |
| mt12psg050c | m | Faja para reglado 60/27 de chapa de acero galvanizado, de ancho 60 mm. (material) | 3.200 | 9.97 | 31.90 |
| mt12pek020la | Ud | Conector, para faja para reglado 60/27. (material) | 0.600 | 2.27 | 1.36 |
| mt12pek020da | Ud | Conector tipo caballete, para faja para reglado 60/27. (material) | 2.300 | 2.72 | 6.26 |
| mt12psg010a | m² | Placa de yeso laminado A / - 1200 / longitud / 12,5 / con los bordes longitudinales afinados. (material) | 1.050 | 47.73 | 50.12 |
| mt12psg081c | Ud | Tornillo autoperforante 3,5x25 mm. (material) | 17.000 | 0.11 | 1.87 |
| mt12psg041b | m | Banda autoadhesiva desolidarizante de espuma de poliuretano de celdas cerradas, de 3,2 mm de espesor y 50 mm de ancho, resistencia térmica 0,10 m²K/W, conductividad térmica 0,032 W/(mK). (material) | 0.400 | 2.85 | 1.14 |
| mt12psg030a | kg | Pasta de juntas. (material) | 0.300 | 10.75 | 3.23 |
| mt12psg040a | m | Cinta microperforada de papel. (material) | 1.200 | 0.50 | 0.60 |
| op00fre010 |  | Fresadora. | 1.000 | 0.00 | 0.00 |
| op00ato010 |  | Atornillador. | 1.000 | 0.00 | 0.00 |
| mo015 | h | Oficial colocador de cielorrasos. (mano de obra) | 0.306 | 12241.03 | 3745.76 |
| mo082 | h | Medio oficial colocador de cielorrasos. (mano de obra) | 0.306 | 8905.02 | 2724.94 |
| % | % | Herramientas | 2 % | 6591.91 | 131.84 |
|  |  | Costes directos |  |  | 6723.75 |
