# Cielorraso continuo de placas de yeso laminado. Sistema "PLACO"

- Propiedad del archivo: CYPE INGENIEROS, S.A.
- Formato: FIEBDC-3/2002
- Ámbito geográfico: Argentina
- Divisa: ARS
- Costes indirectos: 3.00 %
- Gastos generales: 13.00 %
- Beneficio industrial: 6.00 %
- IVA: 21.00 %

## R Revestimientos

### RT Cielorrasos en interiores

#### RTC Continuos, de placas de yeso laminado

**RTC018** m² Cielorraso continuo de placas de yeso laminado. Sistema "PLACO".
Cielorraso continuo suspendido, liso, situado a una altura menor de 4 m, con nivel de calidad del acabado estándar (Q2). Sistema "PLACO", constituido por: ESTRUCTURA: estructura metálica de perfiles primarios F530 "PLACO"; PLACAS: una capa de placas de yeso laminado A / - 1200 / 2000 / 15 / con los bordes longitudinales afinados, BA 15 "PLACO". Incluso fijaciones para el anclaje de los perfiles, tornillería para la fijación de las placas, pasta de secado en polvo SN "PLACO", cinta microperforada de papel "PLACO", y accesorios de montaje.
Incluye: Replanteo de los ejes de la estructura metálica. Señalización de los puntos de anclaje a la losa o elemento soporte. Nivelación y suspensión de los perfiles primarios. Corte de las placas. Fijación de las placas. Resolución de encuentros y puntos singulares. Tratamiento de juntas.
Criterio de cómputo de proyecto: Superficie medida entre paramentos, según documentación gráfica de Proyecto, sin descontar huecos para instalaciones.
Criterio de cómputo de obra: Se medirá la superficie realmente ejecutada según especificaciones de Proyecto

| Código | Ud | Descripción | Rendimiento | Precio | Importe |
|---|---|---|---|---|---|
| mt12ple010b | Ud | Varilla roscada galvanizada "PLACO", de 6 mm de diámetro y 1000 mm de longitud. (material) | 1.800 | 11.07 | 19.93 |
| mt12ple020 | Ud | Horquilla de cuelgue F-530 "PLACO". (material) | 1.800 | 3.53 | 6.35 |
| mt12plp010 | m | Perfil de acero galvanizado, F-530 "PLACO", fabricado mediante laminación en frío, de 3000 mm de longitud, 45x16 mm de sección y 0,6 mm de espesor, para la realización de trasdosados autoportantes y techos. (material) | 3.000 | 20.84 | 62.52 |
| mt12ple030 | Ud | Pieza de empalme F-530 "PLACO". (material) | 0.160 | 3.69 | 0.59 |
| mt12plt030b | Ud | Tornillo autoperforante rosca-chapa, TRPF 13 "PLACO", de 13 mm de longitud. (material) | 1.000 | 0.20 | 0.20 |
| mt12plk010aaead | m² | Placa de yeso laminado A / - 1200 / 2000 / 15 / con los bordes longitudinales afinados, BA 15 "PLACO", formada por un alma de yeso de origen natural embutida e íntimamente ligada a dos láminas de cartón fuerte. (material) | 1.050 | 56.58 | 59.41 |
| mt12plt010a | Ud | Tornillo autorroscante TTPC 25 "PLACO", con cabeza de trompeta, de 25 mm de longitud, para instalación de placas de yeso laminado sobre perfiles de espesor inferior a 6 mm. (material) | 10.000 | 0.16 | 1.60 |
| mt12plj010a | m | Cinta microperforada de papel "PLACO", de 50 mm de ancho, para acabado de juntas de placas de yeso laminado. (material) | 1.400 | 0.65 | 0.91 |
| mt12plm010a | kg | Pasta de secado en polvo SN "PLACO"; Euroclase A2-s1, d0 de reacción al fuego, rango de temperatura de trabajo de 5 a 30°C, para aplicación manual con cinta de juntas; para el tratamiento de las juntas de las placas de yeso laminado. (material) | 0.330 | 13.46 | 4.44 |
| op00fre010 |  | Fresadora. | 1.000 | 0.00 | 0.00 |
| op00ato010 |  | Atornillador. | 1.000 | 0.00 | 0.00 |
| mo015 | h | Oficial colocador de cielorrasos. (mano de obra) | 0.506 | 12241.03 | 6193.96 |
| mo082 | h | Medio oficial colocador de cielorrasos. (mano de obra) | 0.506 | 8905.02 | 4505.94 |
| % | % | Herramientas | 2 % | 10855.85 | 217.12 |
|  |  | Costes directos |  |  | 11072.97 |
