# Tabica para cielorraso registrable de placas de yeso laminado

- Propiedad del archivo: CYPE INGENIEROS, S.A.
- Formato: FIEBDC-3/2002
- Ámbito geográfico: Argentina
- Divisa: ARS
- Costes indirectos: 3.00 %
- Gastos generales: 13.00 %
- Beneficio industrial: 6.00 %
- IVA: 21.00 %

## R Revestimientos

### RT Cielorrasos en interiores

#### RTD Registrables, de placas de yeso laminado

**RTD010** m Tabica para cielorraso registrable de placas de yeso laminado.
Formación de tabica vertical en cambio de nivel de cielorraso registrable, mediante placas de yeso laminado fijadas sobre perfiles metálicos, para cerrar un espacio de 20 cm de altura. Incluso pasta de agarre para la fijación de las placas y pasta y cinta para el tratamiento de juntas.
Incluye: Replanteo y trazado en los paramentos de la situación de la tabica. Presentación y corte de las piezas. Montaje de los perfiles. Colocación de las placas. Resolución de encuentros y puntos singulares. Tratamiento de juntas.
Criterio de cómputo de proyecto: Longitud medida según documentación gráfica de Proyecto.
Criterio de cómputo de obra: Se medirá la longitud realmente ejecutada según especificaciones de Proyecto.

| Código | Ud | Descripción | Rendimiento | Precio | Importe |
|---|---|---|---|---|---|
| mt12psg225 | m | Perfil de acero galvanizado, para la sustentación de tabica en cielorrasos registrables. (material) | 2.100 | 26.33 | 55.29 |
| mt12psg010c | m² | Placa de yeso laminado A / - 1200 / longitud / 18 / con los bordes longitudinales afinados. (material) | 0.224 | 74.77 | 16.75 |
| mt12psg035a | kg | Pasta de agarre. (material) | 0.200 | 5.18 | 1.04 |
| mt12psg030a | kg | Pasta de juntas. (material) | 0.400 | 10.75 | 4.30 |
| mt12psg040a | m | Cinta microperforada de papel. (material) | 2.100 | 0.50 | 1.05 |
| mo015 | h | Oficial colocador de cielorrasos. (mano de obra) | 0.540 | 12241.03 | 6610.16 |
| mo082 | h | Medio oficial colocador de cielorrasos. (mano de obra) | 0.540 | 8905.02 | 4808.71 |
| % | % | Herramientas | 2 % | 11497.30 | 229.95 |
|  |  | Costes directos |  |  | 11727.25 |
