# Cielorraso registrable de placas de yeso laminado. Sistema "PLACO"

- Propiedad del archivo: CYPE INGENIEROS, S.A.
- Formato: FIEBDC-3/2002
- Ámbito geográfico: Argentina
- Divisa: ARS
- Costes indirectos: 3.00 %
- Gastos generales: 13.00 %
- Beneficio industrial: 6.00 %
- IVA: 21.00 %

## R Revestimientos

### RT Cielorrasos en interiores

#### RTD Registrables, de placas de yeso laminado

**RTD022** m² Cielorraso registrable de placas de yeso laminado. Sistema "PLACO".
Cielorraso registrable suspendido, decorativo, situado a una altura menor de 4 m. Sistema "PLACO", constituido por: ESTRUCTURA: perfilería vista, de acero galvanizado, color blanco, con suela de 24 mm de ancho, comprendiendo perfiles primarios de acero galvanizado, Quick-lock "PLACO", de 3600 mm de longitud y 24x38 mm de sección, perfiles secundarios de acero galvanizado, Quick-lock "PLACO", de 1200 mm de longitud y 24x32 mm de sección y perfiles secundarios de acero galvanizado, Quick-lock "PLACO", de 600 mm de longitud y 24x32 mm de sección, suspendidos de la losa o elemento soporte con varillas y cuelgues; PLACAS: placas de yeso laminado, gama Gyprex modelo Vinilo "PLACO", de 600x600 mm y 8 mm de espesor, de superficie lisa, revestidas por su cara vista con una capa de vinilo. Incluso perfiles angulares Quick-lock "PLACO", fijaciones para el anclaje de los perfiles, y accesorios de montaje.
Incluye: Replanteo de los ejes de la trama modular. Nivelación y fijación de los perfiles perimetrales. Replanteo de los perfiles primarios de la trama. Señalización de los puntos de anclaje a la losa o elemento soporte. Nivelación y suspensión de los perfiles primarios y secundarios de la trama. Corte de las placas. Colocación de las placas. Resolución de encuentros y puntos singulares.
Criterio de cómputo de proyecto: Superficie medida entre paramentos, según documentación gráfica de Proyecto, sin descontar huecos para instalaciones.
Criterio de cómputo de obra: Se medirá la superficie realmente ejecutada según especificaciones de Proyecto, sin descontar huecos para instalaciones.

| Código | Ud | Descripción | Rendimiento | Precio | Importe |
|---|---|---|---|---|---|
| mt12plp100a | m | Perfil angular de acero galvanizado, Quick-lock "PLACO", color blanco, fabricado mediante laminación en frío, de 3000 mm de longitud, 22x22 mm de sección y 0,5 mm de espesor, para la realización de cielorrasos registrables. (material) | 0.500 | 17.39 | 8.70 |
| mt12ple100 | Ud | Varilla lisa regulable con gancho "PLACO", de 4 mm de diámetro y 1000 mm de longitud. (material) | 0.830 | 21.69 | 18.00 |
| mt12psg220 | Ud | Fijación compuesta por tarugo y tornillo 5x27. (material) | 0.830 | 0.77 | 0.64 |
| mt12ple090 | Ud | Pieza de cuelgue rápido Quick-lock "PLACO". (material) | 0.830 | 15.08 | 12.52 |
| mt12plp090a | m | Perfil primario de acero galvanizado Quick-lock "PLACO", color blanco, fabricado mediante laminación en frío, de 3600 mm de longitud y 24x38 mm de sección, para la realización de cielorrasos registrables. (material) | 0.830 | 21.56 | 17.89 |
| mt12plp090h | m | Perfil secundario de acero galvanizado Quick-lock "PLACO", color blanco, fabricado mediante laminación en frío, de 1200 mm de longitud y 24x32 mm de sección, para la realización de cielorrasos registrables. (material) | 1.660 | 21.56 | 35.79 |
| mt12plp090k | m | Perfil secundario de acero galvanizado Quick-lock "PLACO", color blanco, fabricado mediante laminación en frío, de 600 mm de longitud y 24x32 mm de sección, para la realización de cielorrasos registrables. (material) | 0.830 | 21.56 | 17.89 |
| mt12plk030daa | m² | Placa de yeso laminado, gama Gyprex modelo Vinilo "PLACO", de 600x600 mm 8 mm de espesor, de superficie lisa, revestida por su cara vista con una capa de vinilo, para colocar sobre perfilería vista con suela de 24 mm de ancho. (material) | 1.020 | 112.82 | 115.08 |
| op00fre010 |  | Fresadora. | 1.000 | 0.00 | 0.00 |
| op00ato010 |  | Atornillador. | 1.000 | 0.00 | 0.00 |
| mo015 | h | Oficial colocador de cielorrasos. (mano de obra) | 0.248 | 12241.03 | 3035.78 |
| mo082 | h | Medio oficial colocador de cielorrasos. (mano de obra) | 0.248 | 8905.02 | 2208.44 |
| % | % | Herramientas | 2 % | 5470.73 | 109.41 |
|  |  | Costes directos |  |  | 5580.14 |
