# Cielorraso continuo de placas de cemento

- Propiedad del archivo: CYPE INGENIEROS, S.A.
- Formato: FIEBDC-3/2002
- Ámbito geográfico: Argentina
- Divisa: ARS
- Costes indirectos: 3.00 %
- Gastos generales: 13.00 %
- Beneficio industrial: 6.00 %
- IVA: 21.00 %

## R Revestimientos

### RT Cielorrasos en interiores

#### RTE Continuos, de placas de cemento

**RTE015** m² Cielorraso continuo de placas de cemento.
Cielorraso continuo suspendido, liso, situado a una altura menor de 4 m, con nivel de calidad del acabado Q2. Sistema 12,5+27+27, constituido por: ESTRUCTURA: estructura metálica de acero galvanizado de fajas para reglado primarias 60/27 mm con una modulación de 1000 mm y suspendidas de la losa o elemento soporte de hormigón con anclajes directos de 125 mm, para faja para reglado 60/27, y varillas cada 750 mm, y fajas para reglado secundarias fijadas perpendicularmente a las primarias con conectores tipo caballete con una modulación de 400 mm; PLACAS: una capa de placas de cemento Portland con resistencia al fuego y con baja absorción superficial de agua de 12,5x1200x2400 mm, revestidas con una capa de fibra de vidrio embebida en ambas caras. Incluso banda autoadhesiva desolidarizante, perfiles en U, de acero galvanizado, de 30 mm, fijaciones para el anclaje de los perfiles, tornillería para la fijación de las placas, mortero de juntas, cinta de juntas, imprimación incolora al siloxano, pasta, para plastecido superficial de placas, mortero, malla de fibra de vidrio, pintura elástica al siloxano en base acuosa y accesorios de montaje.
Incluye: Replanteo de los ejes de la estructura metálica. Colocación de la banda acústica. Nivelación y fijación de los perfiles perimetrales. Señalización de los puntos de anclaje a la losa o elemento soporte. Nivelación y suspensión de los perfiles primarios y secundarios de la estructura. Corte de las placas. Fijación de las placas. Resolución de encuentros y puntos singulares. Tratamiento de juntas. Aplicación de la capa de imprimación. Aplicación de la capa de regularización. Extendido de la capa de mortero base y colocación de la malla. Aplicación de la capa de pintura.
Criterio de cómputo de proyecto: Superficie medida entre paramentos, según documentación gráfica de Proyecto, sin descontar huecos para instalaciones.
Criterio de cómputo de obra: Se medirá la superficie realmente ejecutada según especificaciones de Proyecto, sin deducir los huecos de superficie menor de 1 m².

| Código | Ud | Descripción | Rendimiento | Precio | Importe |
|---|---|---|---|---|---|
| mt12psg160a | m | Perfil en U, de acero galvanizado, de 30 mm. (material) | 0.400 | 10.28 | 4.11 |
| mt12psg041b | m | Banda autoadhesiva desolidarizante de espuma de poliuretano de celdas cerradas, de 3,2 mm de espesor y 50 mm de ancho, resistencia térmica 0,10 m²K/W, conductividad térmica 0,032 W/(mK). (material) | 0.400 | 2.85 | 1.14 |
| mt12psg220 | Ud | Fijación compuesta por tarugo y tornillo 5x27. (material) | 2.300 | 0.77 | 1.77 |
| mt12pek020fa | Ud | Anclaje directo de 125 mm, para faja para reglado 60/27. (material) | 1.500 | 4.82 | 7.23 |
| mt12psg081j | Ud | Tornillo autoperforante rosca-chapa 3,5x11 mm. (material) | 1.500 | 0.13 | 0.20 |
| mt12psg050c | m | Faja para reglado 60/27 de chapa de acero galvanizado, de ancho 60 mm. (material) | 3.200 | 9.97 | 31.90 |
| mt12pek020la | Ud | Conector, para faja para reglado 60/27. (material) | 0.800 | 2.27 | 1.82 |
| mt12pek020da | Ud | Conector tipo caballete, para faja para reglado 60/27. (material) | 2.900 | 2.72 | 7.89 |
| mt12pak010f | m² | Placa de cemento Portland con resistencia al fuego y con baja absorción superficial de agua de 12,5x1200x2400 mm, revestida con una capa de fibra de vidrio embebida en ambas caras. (material) | 1.050 | 211.58 | 222.16 |
| mt12psg081g | Ud | Tornillo autoperforante 4,2x70 mm. (material) | 22.000 | 0.41 | 9.02 |
| mt12pak060c | kg | Mortero de juntas, color gris. (material) | 0.600 | 28.17 | 16.90 |
| mt12pak050a | m | Cinta de juntas. (material) | 2.100 | 4.29 | 9.01 |
| mt12pak085a | l | Imprimación incolora al siloxano. (material) | 0.200 | 38.99 | 7.80 |
| mt12pak095a | kg | Pasta, acabado liso, color blanco, para tratamiento de juntas y plastecido superficial de placas. (material) | 1.700 | 31.08 | 52.84 |
| mt12pak090c | kg | Mortero, color blanco. (material) | 6.000 | 28.17 | 169.02 |
| mt12pak100c | m² | Malla de fibra de vidrio, color blanco; para sistemas de placas de cemento, por el interior. (material) | 1.100 | 18.62 | 20.48 |
| mt27pbn010a | l | Pintura elástica al siloxano en base acuosa, acabado liso, color a elegir. (material) | 4.000 | 96.85 | 387.40 |
| op00fre010 |  | Fresadora. | 1.000 | 0.00 | 0.00 |
| op00ato010 |  | Atornillador. | 1.000 | 0.00 | 0.00 |
| mo015 | h | Oficial colocador de cielorrasos. (mano de obra) | 0.300 | 12241.03 | 3672.31 |
| mo082 | h | Medio oficial colocador de cielorrasos. (mano de obra) | 0.300 | 8905.02 | 2671.51 |
| % | % | Herramientas | 2 % | 7294.51 | 145.89 |
|  |  | Costes directos |  |  | 7440.40 |
