# Cielorraso registrable de lamas metálicas

- Propiedad del archivo: CYPE INGENIEROS, S.A.
- Formato: FIEBDC-3/2002
- Ámbito geográfico: Argentina
- Divisa: ARS
- Costes indirectos: 3.00 %
- Gastos generales: 13.00 %
- Beneficio industrial: 6.00 %
- IVA: 21.00 %

## R Revestimientos

### RT Cielorrasos en interiores

#### RTL Registrables, metálicos

**RTL025** m² Cielorraso registrable de lamas metálicas.
Cielorraso registrable suspendido, situado a una altura menor de 4 m, constituido por: ESTRUCTURA: entramado metálico oculto fijado a la losa o elemento soporte con varillas; LAMAS METÁLICAS: lamas horizontales de superficie lisa, de aluminio lacado, y de 85 mm de ancho, separadas 15 mm, con perfiles intermedios para la unión de las lamas entre sí. Incluso perfiles angulares, fijaciones para el anclaje de los perfiles y accesorios de montaje.
Incluye: Replanteo de los ejes de la trama modular. Nivelación y fijación de los perfiles perimetrales. Señalización de los puntos de anclaje a la losa o elemento soporte. Nivelación y suspensión de los perfiles primarios y secundarios de la trama. Corte y encaje de las lamas. Resolución de encuentros y puntos singulares. Formación de huecos para recepción de posibles elementos de anclaje y/o instalaciones.
Criterio de cómputo de proyecto: Superficie medida entre paramentos, según documentación gráfica de Proyecto, sin descontar huecos para instalaciones.
Criterio de cómputo de obra: Se medirá la superficie realmente ejecutada según especificaciones de Proyecto, sin descontar huecos para instalaciones.

| Código | Ud | Descripción | Rendimiento | Precio | Importe |
|---|---|---|---|---|---|
| mt12fla100cg | m | Lama horizontal de superficie lisa, de aluminio prelacado, de 85 mm de ancho y 0,45 mm de espesor, con 15 mm de separación, sin aislamiento acústico, color blanco, para cielorrasos registrables con entramado oculto. (material) | 10.200 | 29.95 | 305.49 |
| mt12fpg010bgj | m | Perfil 28/41/4000 mm, de 0,6 mm de espesor, color blanco, de chapa de acero galvanizado, acabado troquelado, para la colocación de lamas horizontales cada 100 mm, en cielorrasos registrables. (material) | 1.000 | 27.52 | 27.52 |
| mt12fpg020b | m | Perfil 20/15/4000 mm, de 0,5 mm de espesor, color blanco, de chapa de acero galvanizado, para colocar entre lamas con 15 mm de separación. (material) | 10.000 | 15.44 | 154.40 |
| mt12fpg030aa | m | Perfil en U 20/15/3000 mm, color blanco, de aluminio lacado. (material) | 1.000 | 13.15 | 13.15 |
| mt12fpg050c | Ud | Clip de plástico, para la fijación entre lamas o bandejas metálicas y los perfiles de remate perimetral, en cielorrasos registrables. (material) | 4.000 | 0.91 | 3.64 |
| mt12psg190 | Ud | Varilla de cuelgue. (material) | 1.250 | 5.89 | 7.36 |
| mt12psg220 | Ud | Fijación compuesta por tarugo y tornillo 5x27. (material) | 1.250 | 1.02 | 1.28 |
| op00ato010 |  | Atornillador. | 1.000 | 0.00 | 0.00 |
| mo015 | h | Oficial colocador de cielorrasos. (mano de obra) | 0.259 | 34893.33 | 9037.37 |
| mo082 | h | Medio oficial colocador de cielorrasos. (mano de obra) | 0.259 | 25378.93 | 6573.14 |
| % | % | Herramientas | 2 % | 16123.35 | 322.47 |
|  |  | Costes directos |  |  | 16445.82 |
