# Arco de yeso

- Propiedad del archivo: CYPE INGENIEROS, S.A.
- Formato: FIEBDC-3/2002
- Ámbito geográfico: Argentina
- Divisa: ARS
- Costes indirectos: 3.00 %
- Gastos generales: 13.00 %
- Beneficio industrial: 6.00 %
- IVA: 21.00 %

## R Revestimientos

### RT Cielorrasos en interiores

#### RTP Prefabricados de yeso

**RTP260** Ud Arco de yeso.
Arco de yeso, de 22,5x9x120 cm, para adosar a pared o a pilastra, asentado con cola para yeso. Incluso accesorios de fijación.
Incluye: Replanteo de la pieza. Humectación de la base de fijación. Extendido de la cola. Colocación y rejuntado de la pieza.
Criterio de cómputo de proyecto: Número de unidades previstas, según documentación gráfica de Proyecto.
Criterio de cómputo de obra: Se medirá el número de unidades realmente colocadas según especificaciones de Proyecto.

| Código | Ud | Descripción | Rendimiento | Precio | Importe |
|---|---|---|---|---|---|
| mt12rea220aa | Ud | Arco de yeso, de 22,5x9x120 cm, para adosar a pared o a pilastra. (material) | 1.050 | 340.20 | 357.21 |
| mt09eyc030 | kg | Cola para yeso. (material) | 0.330 | 4.57 | 1.51 |
| mo035 | h | Oficial colocador de cielorrasos continuos con moldura. (mano de obra) | 0.248 | 11912.66 | 2954.34 |
| % | % | Herramientas | 2 % | 3313.06 | 66.26 |
|  |  | Costes directos |  |  | 3379.32 |
