# Pileta de cocina

- Propiedad del archivo: CYPE INGENIEROS, S.A.
- Formato: FIEBDC-3/2002
- Ámbito geográfico: Argentina
- Divisa: ARS
- Costes indirectos: 3.00 %
- Gastos generales: 13.00 %
- Beneficio industrial: 6.00 %
- IVA: 21.00 %

## S Señalización y equipamiento

### SC Cocinas/galerías

#### SCF Piletas de cocina y piletas de pileta de lavadero

**SCF010** Ud Pileta de cocina.
Pileta de cocina de acero inoxidable para instalación en mesada, de tipo pileta simple, de 450x490 mm, con válvula de desagüe, para mesada de cocina, equipado con grifería monomando con cartucho cerámico para pileta de cocina, gama básica, acabado cromado, compuesta de caño giratorio, aireador y enlaces de alimentación flexibles, válvula con desagüe y sifón. Incluso conexión a las redes de agua fría y caliente y a la red de evacuación existentes, fijación del aparato y sellado con silicona.
Incluye: Replanteo y trazado en el paramento soporte de la situación del aparato. Colocación, nivelación y fijación de los elementos de soporte. Nivelación, aplomado y colocación del aparato. Conexión a la red de evacuación. Montaje de la grifería. Conexión a las redes de agua fría y caliente. Montaje de accesorios y complementos. Sellado de juntas. Comprobación de su correcto funcionamiento.
Criterio de cómputo de proyecto: Número de unidades previstas, según documentación gráfica de Proyecto.
Criterio de cómputo de obra: Se medirá el número de unidades realmente colocadas según especificaciones de Proyecto.

| Código | Ud | Descripción | Rendimiento | Precio | Importe |
|---|---|---|---|---|---|
| mt30fxs010a | Ud | Pileta de cocina de acero inoxidable para instalación en mesada, de tipo pileta simple, de 450x490 mm, con válvula de desagüe. (material) | 1.000 | 150471.47 | 150471.47 |
| mt31gmg030a | Ud | Grifería monomando con cartucho cerámico para pileta de cocina, gama básica, acabado cromado, compuesta de caño giratorio, aireador y enlaces de alimentación flexibles. (material) | 1.000 | 91909.78 | 91909.78 |
| mt30lla030 | Ud | Llave de regulación de 1/2", para pileta de cocina o pileta de pileta de lavadero, acabado cromado. (material) | 2.000 | 24262.19 | 48524.38 |
| mt30sif020a | Ud | Sifón botella sencillo de 1 1/2" para pileta de cocina de tipo pileta simple, con válvula extensible. (material) | 1.000 | 4864.38 | 4864.38 |
| op00tal010 |  | Taladro. | 1.000 | 0.00 | 0.00 |
| op00ato010 |  | Atornillador. | 1.000 | 0.00 | 0.00 |
| mo008 | h | Oficial plomero. (mano de obra) | 0.745 | 34893.33 | 25995.53 |
| mo107 | h | Medio oficial plomero. (mano de obra) | 0.572 | 25332.66 | 14490.28 |
| % | % | Herramientas | 2 % | 336255.82 | 6725.12 |
|  |  | Costes directos |  |  | 342980.94 |
