# Despalme del terreno

- Propiedad del archivo: CYPE INGENIEROS, S.A.
- Formato: FIEBDC-3/2002
- Ámbito geográfico: Argentina
- Divisa: ARS
- Costes indirectos: 3.00 %
- Gastos generales: 13.00 %
- Beneficio industrial: 6.00 %
- IVA: 21.00 %

## U Urbanización interior del lote

### UJ Jardinería

#### UJA Acondicionamiento del terreno

**UJA010** m² Despalme del terreno.
Despalme del terreno, con medios manuales, mediante desbrozadora equipada con disco de dientes de sierra.
Incluye: Preparación de la superficie de trabajo. Despalme del terreno. Troceado y apilado de los materiales de despalme.
Criterio de cómputo de proyecto: Superficie medida en proyección horizontal, según documentación gráfica de Proyecto.
Criterio de cómputo de obra: Se medirá, en proyección horizontal, la superficie realmente ejecutada según especificaciones de Proyecto.

| Código | Ud | Descripción | Rendimiento | Precio | Importe |
|---|---|---|---|---|---|
| mq09bro010 | h | Desbrozadora equipada con disco de dientes de sierra o con hilo de corte, de 0,42 kW de potencia. (maquinaria) | 0.010 | 3151.03 | 31.51 |
| mo040 | h | Oficial jardinero. (mano de obra) | 0.001 | 33952.66 | 33.95 |
| mo115 | h | Ayudante de jardinero. (mano de obra) | 0.011 | 24452.14 | 268.97 |
| % | % | Herramientas | 2 % | 334.43 | 6.69 |
|  |  | Costes directos |  |  | 341.12 |
