# Tepe

- Propiedad del archivo: CYPE INGENIEROS, S.A.
- Formato: FIEBDC-3/2002
- Ámbito geográfico: Argentina
- Divisa: ARS
- Costes indirectos: 3.00 %
- Gastos generales: 13.00 %
- Beneficio industrial: 6.00 %
- IVA: 21.00 %

## U Urbanización interior del lote

### UJ Jardinería

#### UJC Tepes y céspedes

**UJC010** m² Tepe.
Tepe de césped.
Incluye: Preparación del terreno con tractor y abonado de fondo. Colocación de tepes. Primer riego.
Criterio de cómputo de proyecto: Superficie medida en proyección horizontal, según documentación gráfica de Proyecto.
Criterio de cómputo de obra: Se medirá, en proyección horizontal, la superficie realmente ejecutada según especificaciones de Proyecto.

| Código | Ud | Descripción | Rendimiento | Precio | Importe |
|---|---|---|---|---|---|
| mt48tis020 | m² | Tepe. (material) | 1.050 | 85.74 | 90.03 |
| mt48tie030a | m³ | Tierra vegetal cribada, suministrada a granel. (material) | 0.100 | 398.44 | 39.84 |
| mt48tie040 | kg | Mantillo limpio cribado. (material) | 4.000 | 0.58 | 2.32 |
| mt48tif020a | kg | Abono para presiembra de césped. (material) | 0.100 | 24.21 | 2.42 |
| mt08aaa010a | m³ | Agua. (material) | 0.200 | 25.22 | 5.04 |
| mq09rod010 | h | Rodillo ligero. (maquinaria) | 0.050 | 2757.15 | 137.86 |
| mq09mot010 | h | Motocultor 60/80 cm. (maquinaria) | 0.050 | 2126.95 | 106.35 |
| mo040 | h | Oficial jardinero. (mano de obra) | 0.216 | 33952.66 | 7333.77 |
| mo115 | h | Ayudante de jardinero. (mano de obra) | 0.270 | 24452.14 | 6602.08 |
| % | % | Herramientas | 2 % | 14319.71 | 286.39 |
|  |  | Costes directos |  |  | 14606.10 |
