# Césped

- Propiedad del archivo: CYPE INGENIEROS, S.A.
- Formato: FIEBDC-3/2002
- Ámbito geográfico: Argentina
- Divisa: ARS
- Costes indirectos: 3.00 %
- Gastos generales: 13.00 %
- Beneficio industrial: 6.00 %
- IVA: 21.00 %

## U Urbanización interior del lote

### UJ Jardinería

#### UJC Tepes y céspedes

**UJC020** m² Césped.
Césped por siembra de mezcla de semillas de lodium, agrostis, festuca y poa.
Incluye: Preparación del terreno y abonado de fondo. Rastrillado y retirada de todo material de tamaño superior a 2 cm. Distribución de semillas. Tapado con mantillo. Primer riego.
Criterio de cómputo de proyecto: Superficie medida en proyección horizontal, según documentación gráfica de Proyecto.
Criterio de cómputo de obra: Se medirá, en proyección horizontal, la superficie realmente ejecutada según especificaciones de Proyecto.

| Código | Ud | Descripción | Rendimiento | Precio | Importe |
|---|---|---|---|---|---|
| mt48tis010a | kg | Mezcla de semilla para césped. (material) | 0.030 | 105.41 | 3.16 |
| mt48tie030a | m³ | Tierra vegetal cribada, suministrada a granel. (material) | 0.150 | 398.44 | 59.77 |
| mt48tie040 | kg | Mantillo limpio cribado. (material) | 6.000 | 0.58 | 3.48 |
| mt48tif020a | kg | Abono para presiembra de césped. (material) | 0.100 | 24.21 | 2.42 |
| mt08aaa010a | m³ | Agua. (material) | 0.150 | 25.22 | 3.78 |
| mq09rod010 | h | Rodillo ligero. (maquinaria) | 0.025 | 2757.15 | 68.93 |
| mq09mot010 | h | Motocultor 60/80 cm. (maquinaria) | 0.050 | 2126.95 | 106.35 |
| mo040 | h | Oficial jardinero. (mano de obra) | 0.108 | 33952.66 | 3666.89 |
| mo115 | h | Ayudante de jardinero. (mano de obra) | 0.216 | 24452.14 | 5281.66 |
| % | % | Herramientas | 2 % | 9196.44 | 183.93 |
|  |  | Costes directos |  |  | 9380.37 |
