# Macizo

- Propiedad del archivo: CYPE INGENIEROS, S.A.
- Formato: FIEBDC-3/2002
- Ámbito geográfico: Argentina
- Divisa: ARS
- Costes indirectos: 3.00 %
- Gastos generales: 13.00 %
- Beneficio industrial: 6.00 %
- IVA: 21.00 %

## U Urbanización interior del lote

### UJ Jardinería

#### UJM Macizos y rocallas

**UJM010** m² Macizo.
Macizo de Milenrama (Achillea millefolium) de 0,30-0,40 m de altura (4 ud/m²).
Incluye: Laboreo y preparación del terreno con motocultor. Abonado del terreno. Plantación. Recebo de mantillo. Primer riego.
Criterio de cómputo de proyecto: Superficie medida en proyección horizontal, según documentación gráfica de Proyecto.
Criterio de cómputo de obra: Se medirá, en proyección horizontal, la superficie realmente ejecutada según especificaciones de Proyecto.

| Código | Ud | Descripción | Rendimiento | Precio | Importe |
|---|---|---|---|---|---|
| mt48epa010a | Ud | Milenrama (Achillea millefolium) de 0,30-0,40 m de altura; suministro en contenedor. (material) | 4.000 | 52.96 | 211.84 |
| mt48tie040 | kg | Mantillo limpio cribado. (material) | 6.000 | 0.58 | 3.48 |
| mt48tie020 | kg | Abono mineral complejo NPK 15-15-15. (material) | 6.000 | 13.87 | 83.22 |
| mt08aaa010a | m³ | Agua. (material) | 0.050 | 25.22 | 1.26 |
| mq09mot010 | h | Motocultor 60/80 cm. (maquinaria) | 0.050 | 2126.95 | 106.35 |
| mo040 | h | Oficial jardinero. (mano de obra) | 0.108 | 33952.66 | 3666.89 |
| mo115 | h | Ayudante de jardinero. (mano de obra) | 0.270 | 24452.14 | 6602.08 |
| % | % | Herramientas | 2 % | 10675.12 | 213.50 |
|  |  | Costes directos |  |  | 10888.62 |
