# Jardinera

- Propiedad del archivo: CYPE INGENIEROS, S.A.
- Formato: FIEBDC-3/2002
- Ámbito geográfico: Argentina
- Divisa: ARS
- Costes indirectos: 3.00 %
- Gastos generales: 13.00 %
- Beneficio industrial: 6.00 %
- IVA: 21.00 %

## U Urbanización interior del lote

### UM Equipamiento urbano

#### UMJ Jardineras

**UMJ010** Ud Jardinera.
Jardinera cuadrada de fundición, de 60x60x50 cm, pintada en color negro, con fijación por gravedad.
Incluye: Replanteo de alineaciones y niveles. Colocación y fijación de las piezas.
Criterio de cómputo de proyecto: Número de unidades previstas, según documentación gráfica de Proyecto.
Criterio de cómputo de obra: Se medirá el número de unidades realmente ejecutadas según especificaciones de Proyecto.

| Código | Ud | Descripción | Rendimiento | Precio | Importe |
|---|---|---|---|---|---|
| mt52mug100a | Ud | Jardinera cuadrada de fundición, de 60x60x50 cm, pintada en color negro. (material) | 1.000 | 12797.93 | 12797.93 |
| mo041 | h | Oficial albañil especializado en trabajos de mampostería de obra civil. (mano de obra) | 0.356 | 33952.66 | 12087.15 |
| mo087 | h | Medio oficial albañil especializado en trabajos de mampostería de obra civil. (mano de obra) | 0.583 | 25378.93 | 14795.92 |
| % | % | Herramientas | 2 % | 39681.00 | 793.62 |
|  |  | Costes directos |  |  | 40474.62 |
