# Limpiafondos automático para pileta, hidráulico

- Propiedad del archivo: CYPE INGENIEROS, S.A.
- Formato: FIEBDC-3/2002
- Ámbito geográfico: Argentina
- Divisa: ARS
- Costes indirectos: 3.00 %
- Gastos generales: 13.00 %
- Beneficio industrial: 6.00 %
- IVA: 21.00 %

## U Urbanización interior del lote

### UP Piletas

#### UPE Equipamientos

**UPE050** Ud Limpiafondos automático para pileta, hidráulico.
Limpiafondos automático para pileta, hidráulico, formado por: manguera autoflotante para conectar a la toma de aspiración o al skimmer de la pileta. Totalmente montado y probado por la empresa instaladora.
Incluye: Montaje.
Criterio de cómputo de proyecto: Número de unidades previstas, según documentación gráfica de Proyecto.
Criterio de cómputo de obra: Se medirá el número de unidades realmente ejecutadas según especificaciones de Proyecto.

| Código | Ud | Descripción | Rendimiento | Precio | Importe |
|---|---|---|---|---|---|
| mt47pep050d | Ud | Limpiafondos automático para pileta, hidráulico, formado por: manguera autoflotante para conectar a la toma de aspiración o al skimmer de la pileta. (material) | 1.000 | 2660.79 | 2660.79 |
| mo080 | h | Medio oficial montador. (mano de obra) | 0.108 | 331.94 | 35.85 |
| % | % | Herramientas | 2 % | 2696.64 | 53.93 |
|  |  | Costes directos |  |  | 2750.57 |
