# Estación depuradora biológica de aguas residuales

- Propiedad del archivo: CYPE INGENIEROS, S.A.
- Formato: FIEBDC-3/2002
- Ámbito geográfico: Argentina
- Divisa: ARS
- Costes indirectos: 3.00 %
- Gastos generales: 13.00 %
- Beneficio industrial: 6.00 %
- IVA: 21.00 %

## U Urbanización interior del lote

### US Depuración de aguas residuales domésticas

#### USE Estaciones depuradoras

**USE012** Ud Estación depuradora biológica de aguas residuales, tecnología VFL, capacidad para 50 a 150 usuarios (H.E.), carga media de materia orgánica contaminante (DBO5) de 9 kg/día y caudal máximo de agua depurada de 20300 litros/día.
Estación depuradora biológica de aguas residuales, tecnología VFL, capacidad para 50 a 150 usuarios (H.E.), carga media de materia orgánica contaminante (DBO5) de 9 kg/día y caudal máximo de agua depurada de 20300 litros/día, equipada con una estación de bombeo, un reactor biológico tipo AT, un compresor y un depósito de fangos. Totalmente instalada y en funcionamiento, sin incluir la excavación, la nivelación ni el relleno del trasdós.
Incluye: Replanteo. Colocación de la estación depuradora. Conexionado con las redes de conducción de agua, de desagües cloacales y pluviales y eléctrica. Puesta en marcha.
Criterio de cómputo de proyecto: Número de unidades previstas, según documentación gráfica de Proyecto.
Criterio de cómputo de obra: Se medirá el número de unidades realmente ejecutadas según especificaciones de Proyecto.

| Código | Ud | Descripción | Rendimiento | Precio | Importe |
|---|---|---|---|---|---|
| mt46edb010m | Ud | Estación depuradora biológica de aguas residuales, tecnología VFL, capacidad para 50 a 150 usuarios (H.E.), carga media de materia orgánica contaminante (DBO5) de 9 kg/día y caudal máximo de agua depurada de 20300 litros/día, equipada con una estación de bombeo, un reactor biológico tipo AT, un compresor y un depósito de fangos. (material) | 1.000 | 397777.79 | 397777.79 |
| mq04cag010a | h | Camión con grúa de hasta 6 t. (maquinaria) | 1.000 | 1111.62 | 1111.62 |
| mo008 | h | Oficial plomero. (mano de obra) | 8.643 | 457.60 | 3955.04 |
| mo107 | h | Medio oficial plomero. (mano de obra) | 8.643 | 331.20 | 2862.56 |
| mo003 | h | Oficial electricista. (mano de obra) | 2.161 | 457.60 | 988.87 |
| mo102 | h | Medio oficial electricista. (mano de obra) | 2.161 | 331.20 | 715.72 |
| % | % | Herramientas | 2 % | 407411.60 | 8148.23 |
|  |  | Costes directos |  |  | 415559.83 |
