# Equipo de depuración de polietileno de alta densidad formado por interceptor de grasas, fosa séptica y filtro anaeróbico, hasta 5 usuarios

- Propiedad del archivo: CYPE INGENIEROS, S.A.
- Formato: FIEBDC-3/2002
- Ámbito geográfico: Argentina
- Divisa: ARS
- Costes indirectos: 3.00 %
- Gastos generales: 13.00 %
- Beneficio industrial: 6.00 %
- IVA: 21.00 %

## U Urbanización interior del lote

### US Tratamiento de aguas residuales

#### USF Equipos de depuración

**USF010** Ud Equipo de depuración de polietileno de alta densidad formado por interceptor de grasas, fosa séptica y filtro anaeróbico, hasta 5 usuarios.
Suministro e instalación de equipo de depuración de polietileno de alta densidad, con capacidad para 5 usuarios, compuesto de: interceptor de grasas para pretratamiento de las aguas grises procedentes del baño (bañera o ducha, bacha y bidé) y de la cocina (pileta de pileta de lavadero, lavadora, lavavajillas y pileta de cocina); fosa séptica con tratamiento anaeróbico por digestión mediante proceso biológico de descomposición de la materia orgánica de las aguas negras procedentes del inodoro y filtro con tratamiento secundario anaeróbico por digestión de las aguas residuales domésticas negras y grises, previamente tratadas, todo ello colocado sobre cama de arena de 10 cm de espesor. Incluso parte proporcional de excavación, relleno perimetral posterior de gravas, cámaras de inspección, relleno con hormigón armado H-35, clase de exposición ambiental A2+Q2, tamaño máximo del agregado 19,0 mm, consistencia muy plástica los últimos 20 cm hasta la superficie del terreno, cañerías, accesorios y elementos de conexión. Totalmente instalado y en funcionamiento.
Incluye: Excavación de tierras. Vertido de arena en el fondo de la excavación. Colocación de los elementos componentes del equipo sobre una cama de arena liso y uniforme. Verificación de su total horizontalidad. Llenado de los elementos con agua. Relleno con material granular, hasta el nivel del agua, del espacio restante hasta las paredes de la excavación. Posicionado de las cámaras de inspección en correspondencia con la tapa de inspección. Conexión a la instalación general de saneamiento. Colocación de la malla soldada. Relleno posterior del hueco hasta la superficie del terreno con hormigón.
Criterio de cómputo de proyecto: Número de unidades previstas, según documentación gráfica de Proyecto.
Criterio de cómputo de obra: Se medirá el número de unidades realmente ejecutadas según especificaciones de Proyecto.

| Código | Ud | Descripción | Rendimiento | Precio | Importe |
|---|---|---|---|---|---|
| mt01ara010 | m³ | Arena de 0 a 5 mm de diámetro. (material) | 0.800 | 112.90 | 90.32 |
| mt46fgp010a | Ud | Interceptor de grasas de polietileno de alta densidad para pretratamiento de aguas residuales grises, volumen 100 l, capacidad para 5 usuarios (H.E.). (material) | 1.000 | 1862.67 | 1862.67 |
| mt46fsp010a | Ud | Fosa séptica de polietileno de alta densidad para tratamiento anaeróbico por digestión, volumen 400 l, capacidad para 5 usuarios (H.E.). (material) | 1.000 | 3842.99 | 3842.99 |
| mt46fbp010a | Ud | Filtro biológico de polietileno de alta densidad para tratamiento secundario anaeróbico por digestión, volumen 500 l, capacidad para 5 usuarios (H.E.). (material) | 1.000 | 6102.70 | 6102.70 |
| mt01arr010b | t | Grava de cantera, de 20 a 30 mm de diámetro. (material) | 2.000 | 67.91 | 135.82 |
| mt10haf070jqc | m³ | Hormigón H-35, clase de exposición ambiental A2+Q2, tamaño máximo del agregado 19 mm, consistencia muy plástica, elaborado, según CIRSOC 201 2005. (material) | 0.800 | 2210.37 | 1768.30 |
| mt07ame080fjb | m² | Malla soldada Q 188 separación 150x150 mm, con alambres longitudinales de 6 mm de diámetro y alambres transversales de 6,0 mm de diámetro, acero AM 500 N, según IRAM-IAS U 500-06. (material) | 4.000 | 75.98 | 303.92 |
| mt46fwa010 | Ud | Cámara de inspección, cañerías y elementos de conexión. (material) | 5.000 | 882.32 | 4411.60 |
| mq01ret020c | h | Retrocargadora sobre neumáticos, de 74,9 kW. (maquinaria) | 0.907 | 501.93 | 455.25 |
| au00auh040 |  | Vibrador de hormigón, eléctrico. | 1.000 | 0.00 | 0.00 |
| mo041 | h | Oficial albañil especializado en trabajos de mampostería de obra civil. (mano de obra) | 2.149 | 169.73 | 364.75 |
| mo087 | h | Medio oficial albañil especializado en trabajos de mampostería de obra civil. (mano de obra) | 2.149 | 124.97 | 268.56 |
| mo008 | h | Oficial plomero. (mano de obra) | 2.579 | 175.43 | 452.43 |
| mo107 | h | Medio oficial plomero. (mano de obra) | 2.579 | 124.74 | 321.70 |
| % | % | Herramientas | 2 % | 20381.01 | 407.62 |
|  |  | Costes directos |  |  | 20788.63 |
