# Filtro biológico aeróbico de polietileno de alta densidad (PEAD/HDPE)

- Propiedad del archivo: CYPE INGENIEROS, S.A.
- Formato: FIEBDC-3/2002
- Ámbito geográfico: Argentina
- Divisa: ARS
- Costes indirectos: 3.00 %
- Gastos generales: 13.00 %
- Beneficio industrial: 6.00 %
- IVA: 21.00 %

## U Urbanización interior del lote

### US Depuración de aguas residuales domésticas

#### USS Fosas sépticas y filtros

**USS030** Ud Filtro biológico aeróbico de polietileno de alta densidad (PEAD/HDPE).
Filtro biológico aeróbico, de polietileno de alta densidad (PEAD/HDPE), de 1000 litros, de 1160 mm de diámetro y 1350 mm de altura, para 8 usuarios (H.E.), con boca de entrada y boca de salida de 110 mm de diámetro.
Incluye: Replanteo. Colocación y conexionado del filtro biológico aeróbico. Comprobación de su correcto funcionamiento.
Criterio de cómputo de proyecto: Número de unidades previstas, según documentación gráfica de Proyecto.
Criterio de cómputo de obra: Se medirá el número de unidades realmente ejecutadas según especificaciones de Proyecto.

| Código | Ud | Descripción | Rendimiento | Precio | Importe |
|---|---|---|---|---|---|
| mt46fbp100a | Ud | Filtro biológico aeróbico, de polietileno de alta densidad (PEAD/HDPE), de 1000 litros, de 1160 mm de diámetro y 1350 mm de altura, para 8 usuarios (H.E.), con boca de entrada y boca de salida de 110 mm de diámetro, para tratamiento secundario de aguas residuales. (material) | 1.000 | 21294.44 | 21294.44 |
| mo008 | h | Oficial plomero. (mano de obra) | 1.684 | 12241.03 | 20613.89 |
| mo107 | h | Medio oficial plomero. (mano de obra) | 1.684 | 8888.07 | 14967.51 |
| % | % | Herramientas | 2 % | 56875.84 | 1137.52 |
|  |  | Costes directos |  |  | 58013.36 |
