# Cajeado de junta en piso continuo de hormigón, mediante corte con disco de diamante

- Propiedad del archivo: CYPE INGENIEROS, S.A.
- Formato: FIEBDC-3/2002
- Ámbito geográfico: Argentina
- Divisa: ARS
- Costes indirectos: 3.00 %
- Gastos generales: 13.00 %
- Beneficio industrial: 6.00 %
- IVA: 21.00 %

## U Urbanización interior del lote

### UX Veredas y pavimentos

#### UXC Continuos de hormigón

**UXC120** m Cajeado de junta en piso continuo de hormigón, mediante corte con disco de diamante.
Cajeado de junta en piso continuo de hormigón, de 10 mm de ancho y 20 mm de profundidad, mediante corte con disco de diamante.
Incluye: Replanteo del cajeado de la junta. Corte del hormigón.
Criterio de cómputo de proyecto: Longitud medida según documentación gráfica de Proyecto.
Criterio de cómputo de obra: Se medirá, en proyección horizontal, la superficie realmente ejecutada según especificaciones de Proyecto.

| Código | Ud | Descripción | Rendimiento | Precio | Importe |
|---|---|---|---|---|---|
| mq06cor020 | h | Equipo para corte de juntas en soleras de hormigón. (maquinaria) | 0.248 | 7483.70 | 1855.96 |
| mo087 | h | Medio oficial albañil especializado en trabajos de mampostería de obra civil. (mano de obra) | 0.267 | 25378.93 | 6776.17 |
| % | % | Herramientas | 2 % | 8632.13 | 172.64 |
|  |  | Costes directos |  |  | 8804.77 |
