# Corte en húmedo de losa unidireccional de hormigón armado con viguetas prefabricadas de hormigón

- Propiedad del archivo: CYPE INGENIEROS, S.A.
- Formato: FIEBDC-3/2002
- Ámbito geográfico: Argentina
- Costes indirectos: 3.00 %
- Gastos generales: 13.00 %
- Beneficio industrial: 6.00 %
- IVA: 21.00 %

**DEH022** m² Corte en húmedo de losa unidireccional de hormigón armado con viguetas prefabricadas de hormigón, entrevigado de bloques para losa cerámicos o de hormigón y capa de compresión de hormigón, con hilo diamantado, previo levantado del piso y contrapiso, y carga manual sobre camión o contenedor.
Corte en húmedo de losa unidireccional de hormigón armado con viguetas prefabricadas de hormigón, entrevigado de bloques para losa cerámicos o de hormigón y capa de compresión de hormigón, con hilo diamantado, previo levantado del piso y contrapiso, y carga manual sobre camión o contenedor.
Incluye: Replanteo de la superficie de losa a demoler. Corte del elemento. Fragmentación de los escombros en piezas manejables. Retirada y acopio de escombros. Limpieza de los restos de obra. Carga manual de escombros sobre camión o contenedor.
Criterio de cómputo de proyecto: Superficie medida según documentación gráfica de Proyecto.
Criterio de cómputo de obra: Se medirá la superficie realmente ejecutada según especificaciones de Proyecto.
Criterio de valoración económica: El precio no incluye el levantado del pavimento.

| Código | Ud | Descripción | Rendimiento | Precio | Importe |
|---|---|---|---|---|---|
| mt51cpd020fd | m² | Corte en húmedo con hilo diamantado, en losas de hormigón fresco o en masa. (material) | 1.000 | 230.34 | 230.34 |
| mo113 | h | Ayudante de albañil especializado en trabajos de mampostería. (mano de obra) | 0.753 | 2.09 | 1.57 |
| % | % | Herramientas | 2 % | 231.91 | 4.64 |
|  |  | Costes directos |  |  | 236.55 |
