# Desmontaje de revestimiento exterior de fachada ventilada, polimérico, con medios manuales, y carga manual sobre camión o contenedor

- Propiedad del archivo: CYPE INGENIEROS, S.A.
- Formato: FIEBDC-3/2002
- Ámbito geográfico: Argentina
- Divisa: ARS
- Costes indirectos: 3.00 %
- Gastos generales: 13.00 %
- Beneficio industrial: 6.00 %
- IVA: 21.00 %

**DFA010** m² Desmontaje de revestimiento exterior de fachada ventilada, polimérico, con medios manuales, y carga manual sobre camión o contenedor.
Desmontaje de revestimiento exterior de fachada ventilada, polimérico, con medios manuales, y carga manual sobre camión o contenedor.
Incluye: Desmontaje del elemento. Retirada y acopio del material desmontado. Limpieza de los restos de obra. Carga manual del material desmontado y restos de obra sobre camión o contenedor.
Criterio de cómputo de proyecto: Superficie medida según documentación gráfica de Proyecto.
Criterio de cómputo de obra: Se medirá la superficie realmente desmontada según especificaciones de Proyecto.
Criterio de valoración económica: El precio no incluye el desmontaje de la subestructura soporte.

| Código | Ud | Descripción | Rendimiento | Precio | Importe |
|---|---|---|---|---|---|
| mo011 | h | Oficial montador. (mano de obra) | 0.882 | 457.60 | 403.60 |
| mo080 | h | Medio oficial montador. (mano de obra) | 0.882 | 331.94 | 292.77 |
| % | % | Herramientas | 2 % | 696.37 | 13.93 |
|  |  | Costes directos |  |  | 710.30 |
