# Cornisa

- Propiedad del archivo: CYPE Ingenieros S.A.
- Formato: FIEBDC-3/2016
- Programa: Generador de precios de la construcción. CYPE Ingenieros, S.A.
- Fecha: 29/01/2025
- Ámbito geográfico: Argentina
- Divisa: ARS
- Costes indirectos: 3 %
- Gastos generales: 13 %
- Beneficio industrial: 6 %
- IVA: 21 %

## E Estructuras

### EC Piedra labrada

#### ECS Elementos arquitectónicos

**ECS050** m Cornisa.
Cornisa de granito Gris Mondariz de 25 cm de ancho y 25 cm de altura, con superficie abujardada en las caras vistas y forma de pecho de paloma, recibida con mortero de cemento confeccionado en obra, con 250 kg/m³ de cemento, color gris, dosificación 1:6, suministrado en sacos, y rejuntado entre piezas y de las uniones con los muros con mortero de juntas cementoso mejorado, tipo CG2 W A, con absorción de agua reducida y resistencia elevada a la abrasión, color Blanco.
Incluye: Replanteo del nivel de apoyo. Preparación del mortero. Extendido de la capa de mortero. Colocación. Nivelación. Rejuntado y limpieza.
Criterio de cómputo de proyecto: Longitud medida a ejes, según documentación gráfica de Proyecto.
Criterio de cómputo de obra: Se medirá, a ejes, la longitud realmente ejecutada según especificaciones de Proyecto.

| Código | Ud | Descripción | Rendimiento | Precio | Importe |
|---|---|---|---|---|---|
| mt06crl010a | m | Cornisa de granito Gris Mondariz, labrada, 25x25 cm. (material) | 1 | 2438.7 | 2438.700 |
| mt08aaa010a | m³ | Agua. (material) | 0.004 | 25.22 | 0.101 |
| mt01arg005a | t | Arena de cantera, para mortero preparado en obra. (material) | 0.026 | 283.7 | 7.376 |
| mt08cem000g | kg | Cemento gris en sacos. (material) | 4.032 | 4.84 | 19.515 |
| mt09mcw050ba | kg | Mortero de juntas cementoso mejorado, tipo CG2 W A, con absorción de agua reducida y resistencia elevada a la abrasión, color Blanco, compuesto de cemento blanco, cemento gris, agregados calcáreos, resinas sintéticas, aditivos orgánicos e inorgánicos específicos y pigmentos minerales, con muy bajo contenido de sustancias orgánicas volátiles (VOC), extrafino e impermeable al agua, para rejuntado de todo tipo de piezas cerámicas y piedras naturales, para juntas de hasta 3 mm. (material) | 0.16 | 20.75 | 3.320 |
| mq06hor010 | h | Hormigonera eléctrica con una capacidad de amasado de 160 l. (maquinaria) | 0.011 | 2426.58 | 26.692 |
| mo022 | h | Oficial frentista frentista colocador de piedra natural. (mano de obra) | 0.971 | 33952.66 | 32968.033 |
| mo060 | h | Medio oficial frentista frentista colocador de piedra natural. (mano de obra) | 1.144 | 25378.93 | 29033.496 |
| % | % | Herramientas | 2 % | 64497.233 | 1289.945 |
|  |  | Costes directos |  |  | 65787.178 |

Residuos:
- colocación: mt06crl010a Cornisa de granito Gris Mondariz, labrada, 25x25 cm; factor de residuo 0.0049
- colocación: mt01arg005a Arena de cantera, para mortero preparado en obra; factor de residuo 0.00501329
- colocación: mt08cem000g Cemento gris en sacos; factor de residuo 0.0063
- colocación: mt09mcw050ba; factor de residuo 0.07

## Recursos

**mt06crl010a** m Cornisa de granito Gris Mondariz, labrada, 25x25 cm
Datos técnicos: Coste energético 345.225 MJ; Emisión de CO2 9.744 kg; Código LER 01 04 13; Masa del elemento 81.25 kg; Volumen 0.054167 m3
Residuos:
- embalaje: re170201 Madera. (componente de residuo); rendimiento 0.019 kg; Código LER 17 02 01; Masa del elemento 1 kg; Volumen 0.000909 m3
- embalaje: re170203 Plástico. (componente de residuo); rendimiento 0.006 kg; Código LER 17 02 03; Masa del elemento 1 kg; Volumen 0.001667 m3

**mt08aaa010a** m³ Agua
Datos técnicos: Coste energético 60.000 MJ; Emisión de CO2 30.000 kg

**mt01arg005a** t Arena de cantera, para mortero preparado en obra
Datos técnicos: Coste energético 75.000 MJ; Emisión de CO2 4.000 kg; Código LER 01 04 08; Masa del elemento 1000 kg; Volumen 0.666667 m3

**mt08cem000g** kg Cemento gris en sacos
Datos técnicos: Coste energético 4.234 MJ; Emisión de CO2 0.734 kg; Código LER 17 01 01; Masa del elemento 1 kg; Volumen 0.000667 m3
Residuos:
- embalaje: re150101 Envases de papel y cartón. (componente de residuo); rendimiento 0.014 kg; Código LER 15 01 01; Masa del elemento 1 kg; Volumen 0.001333 m3
- embalaje: re170201 Madera; rendimiento 0.001 kg
- embalaje: re170203 Plástico; rendimiento 0.003 kg

**mt09mcw050ba** kg Mortero de juntas cementoso mejorado
Datos técnicos: Coste energético 7.725 MJ; Emisión de CO2 0.576 kg; Código LER 17 09 04; Masa del elemento 1 kg; Volumen 0.000667 m3
Residuos:
- embalaje: re150101 Envases de papel y cartón; rendimiento 0.02 kg
- embalaje: re170201 Madera; rendimiento 0.005 kg
- embalaje: re170203 Plástico; rendimiento 0.008 kg
