# Revestimiento exterior de fachada ventilada, con piezas de gran formato de piedra natural

- Propiedad del archivo: CYPE Ingenieros S.A.
- Formato: FIEBDC-3/2016
- Programa: Generador de precios de la construcción. CYPE Ingenieros, S.A.
- Fecha: 13/05/2024
- Ámbito geográfico: Argentina
- Divisa: ARS
- Costes indirectos: 3 %
- Gastos generales: 13 %
- Beneficio industrial: 6 %
- IVA: 21 %

## F Fachadas y tabiques

### FA Fachadas ventiladas

#### FAP Revestimiento exterior de placas de piedra natural

**FAP010** m² Revestimiento exterior de fachada ventilada, con piezas de gran formato de piedra natural.
Revestimiento exterior de fachada ventilada, de placas mecanizadas de granito Gris Quintana, acabado pulido, de 60x40x3 cm; colocación mediante el sistema de anclaje horizontal continuo oculto, sobre subestructura soporte regulable en las tres direcciones, de aleación de aluminio EN AW-6063 T6. Incluso tirafondos y anclajes mecánicos de expansión de acero inoxidable A2, para la fijación de la subestructura soporte.
Criterio de valoración económica: El precio no incluye el aislamiento térmico ni la resolución de puntos singulares.
Incluye: Limpieza y preparación de la superficie soporte. Replanteo de las juntas de dilatación y paños de trabajo. Replanteo del despiece del revestimiento y de los puntos de anclaje de la subestructura soporte. Montaje de las escuadras. Fijación de los perfiles verticales. Fijación de los perfiles horizontales. Preparación del revestimiento. Aplomado, nivelación y alineación del revestimiento. Fijación definitiva del revestimiento a la subestructura soporte. Realización de todos los trabajos necesarios para la resolución de los huecos. Limpieza final del paramento.
Criterio de cómputo de proyecto: Superficie medida según documentación gráfica de Proyecto, sin deducir huecos menores de 1 m², deduciendo el 50% de los huecos entre 1 y 2 m² y el 100% de los huecos mayores de 2 m², añadiendo a cambio, en estos últimos, la superficie de la parte interior del hueco, correspondiente al desarrollo de jambas y dinteles. En los huecos que no se deduzcan, o que se deduzcan parcialmente, están incluidos los trabajos de realizar la superficie interior del hueco.
Criterio de cómputo de obra: Se medirá la superficie realmente ejecutada según especificaciones de Proyecto, sin deducir huecos menores de 1 m², deduciendo el 50% de los huecos entre 1 y 2 m² y el 100% de los huecos mayores de 2 m², añadiendo a cambio, en estos últimos, la superficie de la parte interior del hueco, correspondiente al desarrollo de jambas y dinteles. En los huecos que no se deduzcan, o que se deduzcan parcialmente, están incluidos los trabajos de realizar la superficie interior del hueco.

| Código | Ud | Descripción | Rendimiento | Precio | Importe |
|---|---|---|---|---|---|
| mt18bgn010amc | m² | Placa mecanizada de granito nacional, Gris Quintana, 60x40x3 cm, acabado pulido. (material) | 1 | 842.59 | 842.590 |
| mt19pag010cecc | m² | Subestructura soporte regulable en las tres direcciones, para la sustentación del revestimiento exterior, con piezas mecanizadas de gran formato de piedra natural, de 400x600 mm y de entre 20 y 40 mm de espesor, mediante el sistema de anclaje horizontal continuo oculto, formada por: perfiles verticales en C y perfiles horizontales continuos con uña oculta para el cuelgue del revestimiento, de aluminio extruido de aleación 6063 con tratamiento térmico T6, escuadras de carga y escuadras de apoyo de 80x60x100x5 mm, de aluminio extruido de aleación 6063 con tratamiento térmico T6; con tirafondos de acero inoxidable A2 y tarugos de nylon para la fijación de los perfiles a la hoja principal (fck>=150 kp/cm²) cada 1,20 m como máximo y anclajes mecánicos de expansión, de acero inoxidable A2 para la fijación de los perfiles a la losa (aproximadamente 3 m de altura libre). (material) | 1 | 370.93 | 370.930 |
| mo052 | h | Oficial montador de sistemas de fachadas prefabricadas. (mano de obra) | 1.079 | 12241.03 | 13208.071 |
| mo099 | h | Medio oficial montador de sistemas de fachadas prefabricadas. (mano de obra) | 1.079 | 8905.02 | 9608.517 |
| % | % | Herramientas | 3 % | 24030.108 | 720.903 |
|  |  | Costes directos |  |  | 24751.011 |

Residuos:
- colocación: mt18bgn010amc Placa mecanizada de granito nacional, Gris Quintana, 60x40x3 cm, acabado pulido; factor de residuo 0.0159124
- colocación: mt19pag010cecc; factor de residuo 0.024

## Recursos

**mt18bgn010amc** m² Placa mecanizada de granito nacional, Gris Quintana, 60x40x3 cm, acabado pulido
Datos técnicos: Coste energético 180.680 MJ; Emisión de CO2 6.302 kg; Código LER 01 04 13; Masa del elemento 78 kg; Volumen 0.052 m3
Residuos:
- embalaje: re170201 Madera. (componente de residuo); rendimiento 0.036 kg; Código LER 17 02 01; Masa del elemento 1 kg; Volumen 0.000909 m3
- embalaje: re170203 Plástico. (componente de residuo); rendimiento 0.027 kg; Código LER 17 02 03; Masa del elemento 1 kg; Volumen 0.001667 m3

**mt19pag010cecc** m² Subestructura soporte regulable en las tres direcciones
Datos técnicos: Coste energético 337.981 MJ; Emisión de CO2 24.826 kg; Código LER 17 04 02; Masa del elemento 3 kg; Volumen 0.002 m3
Residuos:
- embalaje: re170203 Plástico; rendimiento 0.022 kg
