# Bastidor metálico, W221 "KNAUF", como soporte de lavatorio suspendido, fijado sobre el sistema de tabique técnico "KNAUF"

- Propiedad del archivo: CYPE INGENIEROS, S.A.
- Formato: FIEBDC-3/2002
- Ámbito geográfico: Argentina
- Divisa: ARS
- Costes indirectos: 3.00 %
- Gastos generales: 13.00 %
- Beneficio industrial: 6.00 %
- IVA: 21.00 %

**FBY017** Ud Bastidor metálico, W221 "KNAUF", como soporte de lavatorio suspendido, fijado sobre el sistema de tabique técnico "KNAUF".
Suministro y montaje de bastidor metálico, W221 "KNAUF", como soporte de lavatorio suspendido, fijado sobre el sistema de tabique técnico "KNAUF", de 575 mm de ancho y 1050 mm de altura. Incluso anclajes, abrazaderas y varillas roscadas de conexión.
Incluye: Replanteo. Colocación, nivelación y fijación del elemento.
Criterio de cómputo de proyecto: Número de unidades previstas, según documentación gráfica de Proyecto.
Criterio de cómputo de obra: Se medirá el número de unidades realmente colocadas según especificaciones de Proyecto.

| Código | Ud | Descripción | Rendimiento | Precio | Importe |
|---|---|---|---|---|---|
| mt30ask030 | Ud | Bastidor metálico, W221 "KNAUF", como soporte de lavatorio suspendido, para fijar sobre el sistema de tabique técnico "KNAUF", de 575 mm de ancho y 1050 mm de altura, con anclajes, abrazaderas y varillas roscadas de conexión. (material) | 1.000 | 3757.13 | 3757.13 |
| mo053 | h | Oficial montador de mamparas y sistemas de placas. (mano de obra) | 0.433 | 175.43 | 75.96 |
| mo100 | h | Medio oficial montador de mamparas y sistemas de placas. (mano de obra) | 0.433 | 124.97 | 54.11 |
| % | % | Herramientas | 2 % | 3887.20 | 77.74 |
|  |  | Costes directos |  |  | 3964.94 |
