# Celosía en fachada, de mampostería de bloques decorativos cara vista

- Propiedad del archivo: CYPE Ingenieros S.A.
- Formato: FIEBDC-3/2016
- Programa: Generador de precios de la construcción. CYPE Ingenieros, S.A.
- Fecha: 29/01/2025
- Ámbito geográfico: Argentina
- Divisa: ARS
- Costes indirectos: 3 %
- Gastos generales: 13 %
- Beneficio industrial: 6 %
- IVA: 21 %

## F Fachadas y tabiques

### FD Defensas

#### FDZ Celosías

**FDZ020** m² Celosía en fachada, de mampostería de bloques decorativos cara vista.
Celosía en fachada, de mampostería de bloques prefabricados de hormigón de celosía decorativa, color blanco, de 20x20x8 cm, asentados con mortero de cemento y cal, confeccionado en obra, dosificación 1:1:7.
Incluye: Replanteo. Colocación y aplomado de miras de referencia. Tendido de hilos entre miras. Colocación de plomos fijos en las aristas. Colocación de las piezas. Repaso de las juntas y limpieza del paramento.
Criterio de cómputo de proyecto: Superficie medida según documentación gráfica de Proyecto, deduciendo los huecos de superficie mayor de 3 m².
Criterio de cómputo de obra: Se medirá la superficie realmente ejecutada según especificaciones de Proyecto, deduciendo los huecos de superficie mayor de 3 m².

| Código | Ud | Descripción | Rendimiento | Precio | Importe |
|---|---|---|---|---|---|
| mt08aaa010a | m³ | Agua. (material) | 0.006 | 25.22 | 0.151 |
| mt01arg005a | t | Arena de cantera, para mortero preparado en obra. (material) | 0.012 | 283.7 | 3.404 |
| mt08cem041g | kg | Cemento blanco en sacos. (material) | 2 | 4.04 | 8.080 |
| mt08cal011a | kg | Cal aérea hidratada, con un contenido total de óxido de calcio y óxido de magnesio mayor o igual al 90%, en sacos. (material) | 2 | 7.33 | 14.660 |
| mt20ceh020b | Ud | Bloque prefabricado de hormigón de celosía decorativa, color blanco, de 20x20x8 cm. (material) | 23 | 17.65 | 405.950 |
| mq06hor010 | h | Hormigonera eléctrica con una capacidad de amasado de 160 l. (maquinaria) | 0.007 | 2426.58 | 16.986 |
| mo020 | h | Oficial albañil especializado en trabajos de mampostería. (mano de obra) | 0.567 | 33952.66 | 19251.158 |
| mo113 | h | Ayudante de albañil especializado en trabajos de mampostería. (mano de obra) | 0.639 | 24452.14 | 15624.917 |
| % | % | Herramientas | 2 % | 35325.306 | 706.506 |
|  |  | Costes directos |  |  | 36031.812 |

Residuos:
- colocación: mt01arg005a Arena de cantera, para mortero preparado en obra; factor de residuo 0.00501329
- colocación: mt08cem041g Cemento blanco en sacos; factor de residuo 0.0063
- colocación: mt08cal011a Cal aérea hidratada, con un contenido total de óxido de calcio y óxido de magnesio mayor o igual al 90%, en sacos; factor de residuo 0.042
- colocación: mt20ceh020b Bloque prefabricado de hormigón de celosía decorativa, color blanco, de 20x20x8 cm; factor de residuo 0.03258

## Recursos

**mt08aaa010a** m³ Agua
Datos técnicos: Coste energético 60.000 MJ; Emisión de CO2 30.000 kg

**mt01arg005a** t Arena de cantera, para mortero preparado en obra
Datos técnicos: Coste energético 75.000 MJ; Emisión de CO2 4.000 kg; Código LER 01 04 08; Masa del elemento 1000 kg; Volumen 0.666667 m3

**mt08cem041g** kg Cemento blanco en sacos
Datos técnicos: Coste energético 4.234 MJ; Emisión de CO2 0.734 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08cal011a** kg Cal aérea hidratada, con un contenido total de óxido de calcio y óxido de magnesio mayor o igual al 90%, en sacos
Datos técnicos: Coste energético 5.019 MJ; Emisión de CO2 0.227 kg; Código LER 17 09 04; Masa del elemento 1 kg; Volumen 0.000667 m3
Residuos:
- embalaje: re150101 Envases de papel y cartón; rendimiento 0.009 kg
- embalaje: re170203 Plástico; rendimiento 0.002 kg

**mt20ceh020b** Ud Bloque prefabricado de hormigón de celosía decorativa, color blanco, de 20x20x8 cm
Datos técnicos: Coste energético 3.352 MJ; Emisión de CO2 0.217 kg; Código LER 17 01 01; Masa del elemento 2.7 kg; Volumen 0.0018 m3
Residuos:
- embalaje: re170201 Madera; rendimiento 0.011 kg
- embalaje: re170203 Plástico; rendimiento 0.004 kg
