# Fachada simple, de chapa perfilada de acero

- Propiedad del archivo: CYPE Ingenieros S.A.
- Formato: FIEBDC-3/2016
- Programa: Generador de precios de la construcción. CYPE Ingenieros, S.A.
- Fecha: 16/05/2024
- Ámbito geográfico: Argentina
- Divisa: ARS
- Costes indirectos: 3 %
- Gastos generales: 13 %
- Beneficio industrial: 6 %
- IVA: 21 %

## F Fachadas y tabiques

### FL Fachadas ligeras

#### FLA De chapas de acero y paneles sándwich

**FLA010** m² Fachada simple, de chapa perfilada de acero.
Fachada simple, de chapa perfilada trapezoidal de acero prelacado, espesor 0,6 mm, 30 mm de altura de perfil y 204 mm de intereje. COLOCACIÓN: en posición vertical, 200 mm de superposición de la chapa superior sobre la inferior y un trapecio de superposición lateral entre chapas. Incluso accesorios de fijación de las chapas.
Criterio de valoración económica: El precio no incluye la estructura soporte ni la resolución de puntos singulares.
Incluye: Replanteo de las chapas. Corte, preparación y colocación de las chapas. Fijación mecánica de las chapas.
Criterio de cómputo de proyecto: Superficie medida según documentación gráfica de Proyecto, sin duplicar esquinas ni encuentros, deduciendo los huecos de superficie mayor de 1 m².
Criterio de cómputo de obra: Se medirá la superficie realmente ejecutada según especificaciones de Proyecto, sin duplicar esquinas ni encuentros, deduciendo los huecos de superficie mayor de 1 m².

| Código | Ud | Descripción | Rendimiento | Precio | Importe |
|---|---|---|---|---|---|
| mt13cap010ad | m² | Chapa perfilada trapezoidal de acero prelacado, espesor 0,6 mm, 30 mm de altura de perfil y 204 mm de intereje. (material) | 1.06 | 97.07 | 102.894 |
| mt13cap030a | Ud | Kit de accesorios de fijación, para chapas perfiladas, en fachadas. (material) | 0.2 | 231.11 | 46.222 |
| mo051 | h | Oficial montador de cerramientos industriales. (mano de obra) | 0.295 | 12241.03 | 3611.104 |
| mo098 | h | Medio oficial montador de cerramientos industriales. (mano de obra) | 0.295 | 8905.02 | 2626.981 |
| % | % | Herramientas | 2 % | 6387.201 | 127.744 |
|  |  | Costes directos |  |  | 6514.945 |

Residuos:
- colocación: mt13cap010ad Chapa perfilada trapezoidal de acero prelacado, espesor 0,6 mm, 30 mm de altura de perfil y 204 mm de intereje; factor de residuo 0.0188404

## Recursos

**mt13cap010ad** m² Chapa perfilada trapezoidal de acero prelacado, espesor 0,6 mm, 30 mm de altura de perfil y 204 mm de intereje
Datos técnicos: Coste energético 181.724 MJ; Emisión de CO2 16.570 kg; Código LER 17 04 05; Masa del elemento 5.64 kg; Volumen 0.002686 m3
Residuos:
- embalaje: re170203 Plástico. (componente de residuo); rendimiento 0.021 kg; Código LER 17 02 03; Masa del elemento 1 kg; Volumen 0.001667 m3
