# Fachada pesada de paneles prefabricados de hormigón armado

- Propiedad del archivo: CYPE Ingenieros S.A.
- Formato: FIEBDC-3/2016
- Programa: Generador de precios de la construcción. CYPE Ingenieros, S.A.
- Fecha: 13/05/2024
- Ámbito geográfico: Argentina
- Divisa: ARS
- Costes indirectos: 3 %
- Gastos generales: 13 %
- Beneficio industrial: 6 %
- IVA: 21 %

## F Fachadas y tabiques

### FP Fachadas pesadas

#### FPP Paneles prefabricados de hormigón

**FPP020** m² Fachada pesada de paneles prefabricados de hormigón armado.
Cerramiento de fachada formado por paneles prefabricados, lisos, de hormigón armado de 12 cm de espesor, 3 m de ancho y 14 m de longitud máxima, con los bordes machihembrados, acabado liso de color blanco a una cara, dispuestos en posición horizontal, con inclusión o delimitación de huecos. Incluso colocación en obra de los paneles con ayuda de grúa autopropulsada, apuntalamientos, piezas especiales, elementos metálicos para conexión entre paneles y entre paneles y elementos estructurales, sellado de juntas con silicona neutra sobre cordón de caucho adhesivo y retacado con mortero sin retracción en las juntas horizontales. Totalmente montado.
Incluye: Replanteo de los paneles. Colocación del cordón de caucho adhesivo. Posicionado de los paneles en su lugar de colocación. Aplomo y apuntalamiento de los paneles. Soldadura de los elementos metálicos de conexión. Sellado de juntas y retacado final con mortero de retracción controlada.
Criterio de cómputo de proyecto: Superficie medida según documentación gráfica de Proyecto, sin duplicar esquinas ni encuentros, deduciendo los huecos de superficie mayor de 3 m².
Criterio de cómputo de obra: Se medirá la superficie realmente ejecutada según especificaciones de Proyecto, sin duplicar esquinas ni encuentros, deduciendo los huecos de superficie mayor de 3 m².

| Código | Ud | Descripción | Rendimiento | Precio | Importe |
|---|---|---|---|---|---|
| mt12pph010aa | m² | Panel prefabricado, liso, de hormigón armado de 12 cm de espesor, 3 m de ancho y 14 m de longitud máxima, con los bordes machihembrados, acabado liso de color blanco a una cara, para formación de cerramiento. (material) | 1 | 554.66 | 554.660 |
| mt12pph011 | kg | Masilla caucho-asfáltica para sellado en frío de juntas de paneles prefabricados de hormigón. (material) | 1 | 23.35 | 23.350 |
| mt50spa052b | m | Tablón de madera de pino, de 20x7,2 cm. (material) | 0.02 | 80.17 | 1.603 |
| mt50spa081a | Ud | Puntal metálico telescópico, de hasta 3 m de altura. (material) | 0.013 | 244.15 | 3.174 |
| mq07gte010c | h | Grúa autopropulsada de brazo telescópico con una capacidad de elevación de 30 t y 27 m de altura máxima de trabajo. (maquinaria) | 0.144 | 19274.42 | 2775.516 |
| mo050 | h | Oficial montador de paneles prefabricados de hormigón. (mano de obra) | 0.227 | 12241.03 | 2778.714 |
| mo097 | h | Medio oficial montador de paneles prefabricados de hormigón. (mano de obra) | 0.227 | 8905.02 | 2021.440 |
| % | % | Herramientas | 2 % | 8158.457 | 163.169 |
|  |  | Costes directos |  |  | 8321.626 |

Residuos:
- colocación: mt12pph010aa; factor de residuo 0.0199413
- colocación: mt12pph011 Masilla caucho-asfáltica para sellado en frío de juntas de paneles prefabricados de hormigón; factor de residuo 0.035
- colocación: mt50spa052b Tablón de madera de pino, de 20x7,2 cm; factor de residuo 1
- colocación: mt50spa081a Puntal metálico telescópico, de hasta 3 m de altura; factor de residuo 1

## Recursos

**mt12pph010aa** m² Panel prefabricado
Datos técnicos: Coste energético 460.943 MJ; Emisión de CO2 49.718 kg; Código LER 17 01 01; Masa del elemento 276 kg; Volumen 0.184 m3
Residuos:
- embalaje: re170201 Madera. (componente de residuo); rendimiento 0.649 kg; Código LER 17 02 01; Masa del elemento 1 kg; Volumen 0.000909 m3
- embalaje: re170203 Plástico. (componente de residuo); rendimiento 0.259 kg; Código LER 17 02 03; Masa del elemento 1 kg; Volumen 0.001667 m3

**mt12pph011** kg Masilla caucho-asfáltica para sellado en frío de juntas de paneles prefabricados de hormigón
Datos técnicos: Coste energético 57.585 MJ; Emisión de CO2 0.739 kg; Código LER 17 03 02; Masa del elemento 1 kg; Volumen 0.001 m3
Residuos:
- embalaje: re170203 Plástico; rendimiento 0.056 kg

**mt50spa052b** m Tablón de madera de pino, de 20x7,2 cm
Datos técnicos: Coste energético 1124.755 MJ; Emisión de CO2 -15.401 kg; Código LER 17 02 01; Masa del elemento 8.28 kg; Volumen 0.007527 m3

**mt50spa081a** Ud Puntal metálico telescópico, de hasta 3 m de altura
Datos técnicos: Coste energético 97.317 MJ; Emisión de CO2 5.049 kg; Código LER 17 04 05; Masa del elemento 9.9 kg; Volumen 0.004714 m3
