# Termo eléctrico

- Propiedad del archivo: CYPE Ingenieros S.A.
- Formato: FIEBDC-3/2016
- Programa: Generador de precios de la construcción. CYPE Ingenieros, S.A.
- Fecha: 16/05/2024
- Ámbito geográfico: Argentina
- Divisa: ARS
- Costes indirectos: 3 %
- Gastos generales: 13 %
- Beneficio industrial: 6 %
- IVA: 21 %

## I Instalaciones

### IC Calefacción, refrigeración, climatización y agua caliente sanitaria

#### ICA Agua caliente

**ICA010** Ud Termo eléctrico.
Termo eléctrico para el servicio de agua caliente sanitaria, mural vertical, resistencia blindada, capacidad 75 l, potencia 2 kW, de 758 mm de altura y 450 mm de diámetro, formado por cuba de acero vitrificado, aislamiento de espuma de poliuretano, ánodo de sacrificio de magnesio. Incluso soporte y anclajes de fijación, válvula de seguridad antirretorno, llaves de corte de esfera, latiguillos flexibles, tanto en la entrada de agua como en la salida. Totalmente montado, conexionado y probado.
Incluye: Replanteo del aparato. Fijación en paramento mediante elementos de anclaje. Colocación del aparato y accesorios. Conexionado con las redes de conducción de agua, eléctrica y de tierra. Puesta en marcha.
Criterio de cómputo de proyecto: Número de unidades previstas, según documentación gráfica de Proyecto.
Criterio de cómputo de obra: Se medirá el número de unidades realmente ejecutadas según especificaciones de Proyecto.

| Código | Ud | Descripción | Rendimiento | Precio | Importe |
|---|---|---|---|---|---|
| mt38tew021gg | Ud | Termo eléctrico para el servicio de agua caliente sanitaria, mural vertical, resistencia blindada, capacidad 75 l, potencia 2 kW, de 758 mm de altura y 450 mm de diámetro, formado por cuba de acero vitrificado, aislamiento de espuma de poliuretano, ánodo de sacrificio de magnesio. (material) | 1 | 83136 | 83136.000 |
| mt38tew010a | Ud | Latiguillo flexible de 20 cm y 1/2" de diámetro. (material) | 2 | 3280.66 | 6561.320 |
| mt37sve010b | Ud | Válvula de esfera de latón niquelado para roscar de 1/2". (material) | 2 | 58.93 | 117.860 |
| mt37svs050a | Ud | Válvula de seguridad antirretorno, de latón cromado, con rosca de 1/2" de diámetro, tarada a 8 bar de presión, con maneta de purga. (material) | 1 | 74.33 | 74.330 |
| mt38www011 | Ud | Material auxiliar para instalaciones de agua caliente sanitaria (material) | 1 | 594.62 | 594.620 |
| mo008 | h | Oficial plomero. (mano de obra) | 0.863 | 12241.03 | 10564.009 |
| mo107 | h | Medio oficial plomero. (mano de obra) | 0.863 | 8888.07 | 7670.404 |
| % | % | Herramientas | 2 % | 108718.543 | 2174.371 |
|  |  | Costes directos |  |  | 110892.914 |

## Recursos

**mt37sve010b** Ud Válvula de esfera de latón niquelado para roscar de 1/2"
Datos técnicos: Coste energético 509.569 MJ; Emisión de CO2 34.281 kg
Residuos:
- embalaje: re150101 Envases de papel y cartón. (componente de residuo); rendimiento 0.072 kg; Código LER 15 01 01; Masa del elemento 1 kg; Volumen 0.001333 m3

**mt37svs050a** Ud Válvula de seguridad antirretorno
Datos técnicos: Coste energético 11.986 MJ; Emisión de CO2 0.864 kg
Residuos:
- embalaje: re150101 Envases de papel y cartón; rendimiento 0.072 kg
