# Equipo de protección catódica, para tanque de combustible líquido, subterráneo, de chapa de acero

- Propiedad del archivo: CYPE Ingenieros S.A.
- Formato: FIEBDC-3/2016
- Programa: Generador de precios de la construcción. CYPE Ingenieros, S.A.
- Fecha: 16/05/2024
- Ámbito geográfico: Argentina
- Divisa: ARS
- Costes indirectos: 3 %
- Gastos generales: 13 %
- Beneficio industrial: 6 %
- IVA: 21 %

## I Instalaciones

### IC Calefacción, refrigeración, climatización y agua caliente sanitaria

#### ICD Combustible líquido

**ICD112** Ud Equipo de protección catódica, para tanque de combustible líquido, subterráneo, de chapa de acero.
Equipo de protección catódica formado por 10 ánodos de sacrificio y cable de unión con terminales, para tanque de combustible líquido, enterrado, de chapa de acero, con una capacidad de 1000 litros. Incluso caja de conexiones y soporte. Totalmente montado, conexionado y probado.
Incluye: Replanteo. Montaje de la protección catódica. Conexionado.
Criterio de cómputo de proyecto: Número de unidades previstas, según documentación gráfica de Proyecto.
Criterio de cómputo de obra: Se medirá el número de unidades realmente ejecutadas según especificaciones de Proyecto.

| Código | Ud | Descripción | Rendimiento | Precio | Importe |
|---|---|---|---|---|---|
| mt38dep999a | Ud | Equipo de protección catódica formado por 10 ánodos de sacrificio y cable de unión con terminales, para tanque de combustible líquido, enterrado, de chapa de acero, con una capacidad de 1000 litros. (material) | 1 | 118936.19 | 118936.190 |
| mo004 | h | Oficial calefaccionista. (mano de obra) | 0.928 | 12241.03 | 11359.676 |
| mo103 | h | Medio oficial calefaccionista. (mano de obra) | 0.928 | 8888.07 | 8248.129 |
| % | % | Herramientas | 2 % | 138543.995 | 2770.880 |
|  |  | Costes directos |  |  | 141314.875 |
