# Panel

- Propiedad del archivo: CYPE Ingenieros S.A.
- Formato: FIEBDC-3/2016
- Programa: Generador de precios de la construcción. CYPE Ingenieros, S.A.
- Fecha: 16/05/2024
- Ámbito geográfico: Argentina
- Divisa: ARS
- Costes indirectos: 3 %
- Gastos generales: 13 %
- Beneficio industrial: 6 %
- IVA: 21 %

## I Instalaciones

### IC Calefacción, refrigeración, climatización y agua caliente sanitaria

#### ICE Emisores por agua para calefacción y refrigeración

**ICE045** Ud Panel.
Panel simple, de chapa de acero, en instalaciones de agua caliente hasta 6 bar y 110°C, de 300x300x47 mm, emisión calorífica 86 kcal/h para una diferencia media de temperatura de 50°C entre el radiador y el ambiente, incluso tapones, reducciones y juntas, en instalación de calefacción centralizada por agua, con sistema bitubo. Incluso llave de paso termostática, detentor, purgador automático, anclajes, soportes, racores de conexión a la cañería de distribución, plafones y todos aquellos accesorios necesarios para su correcto funcionamiento. Totalmente montado, conexionado y probado.
Incluye: Replanteo mediante plantilla. Fijación en paramento mediante elementos de anclaje. Situación y fijación de las unidades. Montaje de accesorios. Conexionado con la red de conducción de agua.
Criterio de cómputo de proyecto: Número de unidades previstas, según documentación gráfica de Proyecto.
Criterio de cómputo de obra: Se medirá el número de unidades realmente ejecutadas según especificaciones de Proyecto.

| Código | Ud | Descripción | Rendimiento | Precio | Importe |
|---|---|---|---|---|---|
| mt38emi300aaa1 | Ud | Panel simple, de chapa de acero, en instalaciones de agua caliente hasta 6 bar y 110°C, de 300x300x47 mm, emisión calorífica 86 kcal/h para una diferencia media de temperatura de 50°C entre el radiador y el ambiente, incluso tapones, reducciones y juntas. (material) | 1 | 9431.9 | 9431.900 |
| mt38emi301 | Ud | Kit para montaje de radiador de chapa de acero, compuesto por soportes, purgador automático, spray de pintura para retoques y demás accesorios necesarios. (material) | 1 | 3526.71 | 3526.710 |
| mt38emi113 | Ud | Kit para conexión de radiador de chapa de acero a la cañería de distribución, compuesto por llave de paso termostática, detentor, enlaces y demás accesorios necesarios. (material) | 1 | 10580.12 | 10580.120 |
| mo004 | h | Oficial calefaccionista. (mano de obra) | 0.356 | 12241.03 | 4357.807 |
| mo103 | h | Medio oficial calefaccionista. (mano de obra) | 0.356 | 8888.07 | 3164.153 |
| % | % | Herramientas | 2 % | 31060.690 | 621.214 |
|  |  | Costes directos |  |  | 31681.904 |

## Recursos

**mt38emi300aaa1** Ud Panel simple, de chapa de acero
Datos técnicos: Coste energético 14.784 MJ; Emisión de CO2 0.826 kg
Residuos:
- embalaje: re150101 Envases de papel y cartón. (componente de residuo); rendimiento 0.072 kg; Código LER 15 01 01; Masa del elemento 1 kg; Volumen 0.001333 m3

**mt38emi301** Ud Kit para montaje de radiador de chapa de acero
Datos técnicos: Coste energético 2.988 MJ; Emisión de CO2 0.214 kg
Residuos:
- embalaje: re150101 Envases de papel y cartón; rendimiento 0.072 kg

**mt38emi113** Ud Kit para conexión de radiador de chapa de acero a la cañería de distribución
Datos técnicos: Coste energético 66.805 MJ; Emisión de CO2 4.545 kg
Residuos:
- embalaje: re150101 Envases de papel y cartón; rendimiento 0.072 kg
