# Chimenea individual de doble pared de acero inoxidable, con aislamiento, con resistencia al fuego

- Propiedad del archivo: CYPE Ingenieros S.A.
- Formato: FIEBDC-3/2016
- Programa: Generador de precios de la construcción. CYPE Ingenieros, S.A.
- Fecha: 16/05/2024
- Ámbito geográfico: Argentina
- Divisa: ARS
- Costes indirectos: 3 %
- Gastos generales: 13 %
- Beneficio industrial: 6 %
- IVA: 21 %

## I Instalaciones

### IC Calefacción, refrigeración, climatización y agua caliente sanitaria

#### ICO Sistemas de evacuación de los productos de la combustión

**ICO112** m Chimenea individual de doble pared de acero inoxidable, con aislamiento, con resistencia al fuego.
Chimenea modular metálica, con una resistencia al fuego de 120 minutos, formada por caño de doble pared con aislamiento y junta de estanqueidad exterior, de 80 mm de diámetro interior, compuesto por pared interior de acero inoxidable AISI 316L y pared exterior de acero inoxidable AISI 304, con aislamiento de lana de roca entre paredes, de 100 mm de espesor, con junta de estanqueidad exterior de silicona, resistencia al fuego EI 120 (ho/ve i<=>o), temperatura máxima de 600°C, presión de trabajo de hasta 5000 Pa, para evacuación de los productos de la combustión. Incluso accesorios, piezas especiales, módulos finales y material auxiliar para montaje y sujeción a la obra.
Incluye: Replanteo. Presentación de caños, accesorios, piezas especiales y módulos finales. Fijación del material auxiliar para montaje y sujeción a la obra. Montaje. Conexionado y comprobación de su correcto funcionamiento.
Criterio de cómputo de proyecto: Longitud medida desde el arranque de la chimenea hasta la parte superior del módulo final, según documentación gráfica de Proyecto.
Criterio de cómputo de obra: Se medirá, desde el arranque de la chimenea hasta la parte superior del módulo final, la longitud realmente ejecutada según especificaciones de Proyecto.

| Código | Ud | Descripción | Rendimiento | Precio | Importe |
|---|---|---|---|---|---|
| mt20din281a | Ud | Material auxiliar para montaje y sujeción a la obra de los caños de doble pared con aislamiento y junta de estanqueidad exterior, de 80 mm de diámetro interior. (material) | 1 | 186.26 | 186.260 |
| mt20din280an | m | Caño de doble pared con aislamiento y junta de estanqueidad exterior, de 80 mm de diámetro interior, compuesto por pared interior de acero inoxidable AISI 316L y pared exterior de acero inoxidable AISI 304, con aislamiento de lana de roca entre paredes, de 100 mm de espesor, con junta de estanqueidad exterior de silicona, resistencia al fuego EI 120 (ho/ve i<=>o), temperatura máxima de 600°C, presión de trabajo de hasta 5000 Pa, con el precio incrementado el 65% en concepto de accesorios, piezas especiales y módulos finales. (material) | 1 | 5122.03 | 5122.030 |
| mo004 | h | Oficial calefaccionista. (mano de obra) | 0.335 | 12241.03 | 4100.745 |
| mo103 | h | Medio oficial calefaccionista. (mano de obra) | 0.335 | 8888.07 | 2977.503 |
| % | % | Herramientas | 2 % | 12386.538 | 247.731 |
|  |  | Costes directos |  |  | 12634.269 |

Residuos:
- colocación: mt20din280an; factor de residuo 0.0105

## Recursos

**mt20din280an** m Caño de doble pared con aislamiento y junta de estanqueidad exterior
Datos técnicos: Coste energético 204.741 MJ; Emisión de CO2 21.390 kg; Código LER 17 04 05; Masa del elemento 4 kg; Volumen 0.001905 m3
Residuos:
- embalaje: re170201 Madera. (componente de residuo); rendimiento 0.013 kg; Código LER 17 02 01; Masa del elemento 1 kg; Volumen 0.000909 m3
- embalaje: re170203 Plástico. (componente de residuo); rendimiento 0.003 kg; Código LER 17 02 03; Masa del elemento 1 kg; Volumen 0.001667 m3
