# Chimenea individual concéntrica de triple pared de acero inoxidable, con aislamiento

- Propiedad del archivo: CYPE Ingenieros S.A.
- Formato: FIEBDC-3/2016
- Programa: Generador de precios de la construcción. CYPE Ingenieros, S.A.
- Fecha: 16/05/2024
- Ámbito geográfico: Argentina
- Divisa: ARS
- Costes indirectos: 3 %
- Gastos generales: 13 %
- Beneficio industrial: 6 %
- IVA: 21 %

## I Instalaciones

### IC Calefacción, refrigeración, climatización y agua caliente sanitaria

#### ICO Sistemas de evacuación de los productos de la combustión

**ICO125** m Chimenea individual concéntrica de triple pared de acero inoxidable, con aislamiento.
Chimenea modular concéntrica, metálica, formada por caño de triple pared con aislamiento, de 130/190/240 mm de diámetro, compuesto por pared interior de acero inoxidable AISI 316L, pared intermedia de acero galvanizado y pared exterior de acero inoxidable AISI 304, con aislamiento de lana de roca entre la pared interior y la pared intermedia, de 30 mm de espesor y 100 kg/m³ de densidad, temperatura máxima de 450°C, presión de trabajo de hasta 40 Pa, para evacuación de los productos de la combustión y admisión de aire comburente, de la estufa o el cassette insertable, con cámara de combustión estanca, a leña. Incluso accesorios, piezas especiales, módulos finales y material auxiliar para montaje y sujeción a la obra.
Incluye: Replanteo. Presentación de caños, accesorios, piezas especiales y módulos finales. Fijación del material auxiliar para montaje y sujeción a la obra. Montaje. Conexionado y comprobación de su correcto funcionamiento.
Criterio de cómputo de proyecto: Longitud medida desde el arranque de la chimenea hasta la parte superior del módulo final, según documentación gráfica de Proyecto.
Criterio de cómputo de obra: Se medirá, desde el arranque de la chimenea hasta la parte superior del módulo final, la longitud realmente ejecutada según especificaciones de Proyecto.

| Código | Ud | Descripción | Rendimiento | Precio | Importe |
|---|---|---|---|---|---|
| mt20din086a | Ud | Material auxiliar para montaje y sujeción a la obra de los caños de triple pared con aislamiento, de 130/190/240 mm de diámetro. (material) | 1 | 146.18 | 146.180 |
| mt20din085an | m | Caño de triple pared con aislamiento, de 130/190/240 mm de diámetro, compuesto por pared interior de acero inoxidable AISI 316L, pared intermedia de acero galvanizado y pared exterior de acero inoxidable AISI 304, con aislamiento de lana de roca entre la pared interior y la pared intermedia, de 30 mm de espesor y 100 kg/m³ de densidad, temperatura máxima de 450°C, presión de trabajo de hasta 40 Pa, con el precio incrementado el 65% en concepto de accesorios, piezas especiales y módulos finales. (material) | 1 | 4019.98 | 4019.980 |
| mo004 | h | Oficial calefaccionista. (mano de obra) | 0.421 | 12241.03 | 5153.474 |
| mo103 | h | Medio oficial calefaccionista. (mano de obra) | 0.421 | 8888.07 | 3741.877 |
| % | % | Herramientas | 2 % | 13061.511 | 261.230 |
|  |  | Costes directos |  |  | 13322.741 |

Residuos:
- colocación: mt20din085an; factor de residuo 0.0105

## Recursos

**mt20din085an** m Caño de triple pared con aislamiento
Datos técnicos: Coste energético 317.906 MJ; Emisión de CO2 41.875 kg; Código LER 17 04 05; Masa del elemento 7.8 kg; Volumen 0.003714 m3
Residuos:
- embalaje: re170201 Madera. (componente de residuo); rendimiento 0.013 kg; Código LER 17 02 01; Masa del elemento 1 kg; Volumen 0.000909 m3
- embalaje: re170203 Plástico. (componente de residuo); rendimiento 0.003 kg; Código LER 17 02 03; Masa del elemento 1 kg; Volumen 0.001667 m3
