# Conducto de aluminio

- Propiedad del archivo: CYPE Ingenieros S.A.
- Formato: FIEBDC-3/2016
- Programa: Generador de precios de la construcción. CYPE Ingenieros, S.A.
- Fecha: 16/05/2024
- Ámbito geográfico: Argentina
- Divisa: ARS
- Costes indirectos: 3 %
- Gastos generales: 13 %
- Beneficio industrial: 6 %
- IVA: 21 %

## I Instalaciones

### IC Calefacción, refrigeración, climatización y agua caliente sanitaria

#### ICO Sistemas de evacuación de los productos de la combustión

**ICO180** m Conducto de aluminio.
Conducto para evacuación de los productos de la combustión o admisión de aire comburente, formado por caño de aluminio acabado lacado color blanco, con junta de estanqueidad de silicona, de 60 mm de diámetro interior, temperatura máxima de 200°C, presión de trabajo de hasta 200 Pa. Incluso accesorios, piezas especiales, módulos finales y material auxiliar para montaje y sujeción a la obra.
Incluye: Replanteo. Presentación de caños, accesorios, piezas especiales y módulos finales. Fijación del material auxiliar para montaje y sujeción a la obra. Montaje. Conexionado y comprobación de su correcto funcionamiento.
Criterio de cómputo de proyecto: Longitud medida desde el arranque del conducto hasta la parte superior del módulo final, según documentación gráfica de Proyecto.
Criterio de cómputo de obra: Se medirá, desde el arranque del conducto hasta la parte superior del módulo final, la longitud realmente ejecutada según especificaciones de Proyecto.

| Código | Ud | Descripción | Rendimiento | Precio | Importe |
|---|---|---|---|---|---|
| mt20din131a | Ud | Material auxiliar para montaje y sujeción a la obra de los caños de aluminio, de 60 mm de diámetro interior. (material) | 1 | 18.47 | 18.470 |
| mt20din130ap | m | Caño de aluminio acabado lacado color blanco, con junta de estanqueidad de silicona, de 60 mm de diámetro interior, temperatura máxima de 200°C, presión de trabajo de hasta 200 Pa, con el precio incrementado el 75% en concepto de accesorios, piezas especiales y módulos finales. (material) | 1 | 538.71 | 538.710 |
| mo004 | h | Oficial calefaccionista. (mano de obra) | 0.291 | 12241.03 | 3562.140 |
| mo103 | h | Medio oficial calefaccionista. (mano de obra) | 0.291 | 8888.07 | 2586.428 |
| % | % | Herramientas | 2 % | 6705.748 | 134.115 |
|  |  | Costes directos |  |  | 6839.863 |

Residuos:
- colocación: mt20din130ap; factor de residuo 0.024

## Recursos

**mt20din130ap** m Caño de aluminio acabado lacado color blanco
Datos técnicos: Coste energético 116.951 MJ; Emisión de CO2 8.349 kg; Código LER 17 04 02; Masa del elemento 1.06 kg; Volumen 0.000707 m3
Residuos:
- embalaje: re170203 Plástico. (componente de residuo); rendimiento 0.008 kg; Código LER 17 02 03; Masa del elemento 1 kg; Volumen 0.001667 m3
