# Conducto extensible para climatizador evaporativo

- Propiedad del archivo: CYPE Ingenieros S.A.
- Formato: FIEBDC-3/2016
- Programa: Generador de precios de la construcción. CYPE Ingenieros, S.A.
- Fecha: 13/05/2024
- Ámbito geográfico: Argentina
- Divisa: ARS
- Costes indirectos: 3 %
- Gastos generales: 13 %
- Beneficio industrial: 6 %
- IVA: 21 %

## I Instalaciones

### IC Calefacción, refrigeración, climatización y agua caliente sanitaria

#### ICP Bioclimatización

**ICP030** Ud Conducto extensible para climatizador evaporativo.
Conducto de descarga para climatizador evaporativo, con tramo extensible hasta 5 m de longitud, formado por difusor cónico de 900 mm de diámetro con tapa, caño extensible de 610 mm de diámetro, tolva de 660x660 mm, conducto rectangular de 660x660 mm y 750 mm de longitud y cuerda soporte. Incluso accesorios de montaje y elementos de fijación. Totalmente montado.
Incluye: Replanteo. Colocación y fijación.
Criterio de cómputo de proyecto: Número de unidades previstas, según documentación gráfica de Proyecto.
Criterio de cómputo de obra: Se medirá el número de unidades realmente ejecutadas según especificaciones de Proyecto.

| Código | Ud | Descripción | Rendimiento | Precio | Importe |
|---|---|---|---|---|---|
| mt42ter050a | Ud | Conducto de descarga para climatizador evaporativo, con tramo extensible hasta 5 m de longitud, formado por difusor cónico de 900 mm de diámetro con tapa, caño extensible de 610 mm de diámetro, tolva de 660x660 mm, conducto rectangular de 660x660 mm y 750 mm de longitud y cuerda soporte. (material) | 1 | 381438.11 | 381438.110 |
| mo005 | h | Oficial instalador de equipos de climatización. (mano de obra) | 1.619 | 12241.03 | 19818.228 |
| mo104 | h | Medio oficial instalador de equipos de climatización. (mano de obra) | 1.619 | 8888.07 | 14389.785 |
| % | % | Herramientas | 2 % | 415646.123 | 8312.922 |
|  |  | Costes directos |  |  | 423959.045 |

## Recursos

**mt42ter050a** Ud Conducto de descarga para climatizador evaporativo
Datos técnicos: Coste energético 559.796 MJ; Emisión de CO2 41.273 kg
Residuos:
- embalaje: re150101 Envases de papel y cartón. (componente de residuo); rendimiento 0.086 kg; Código LER 15 01 01; Masa del elemento 1 kg; Volumen 0.001333 m3
